# GNUE Hochschule Köthen INFONAL
Angebotsaufforderung (GAEB DA XML 3.2, DA83)
Projekt: 94431B7H01
Währung: EUR
Nebenangebote zugelassen: ja
Vergabeart: Offenes Verfahren
Eröffnung: 06.10.2026 09:00:00
Ende der Zuschlagsfrist: 07.12.2026
Auftraggeber: Amt für Immobilien- und Baumanagement, Dessau-Roßlau, Gropiusallee 1, 06846; Vergabenummer: OLB-2026-0352
Erstellt mit: GXML Toolbox V3.3 R20210630, iTWO_64 V11.0.738, 07.08.2026

## Deckblatt
Bauvorhaben:  InFonaL
  Am Hubertus 1
  06366 Köthen (Anhalt)

  Interdsziplinäres Forschungszentrum
  für eine nachhaltige Lebensmittelproduktion
  an der Hochschule Anhalt

Bauherr:  Amt für Immobilien- und  Baumanagement
  Dessau-Roßlau
  Fachbereich O41 - Bau
  Gropiusallee 1
  06846 Dessau-Roßlau

Leistungsverzeichnis:  Elektroinstallation,

  Schwachstromtechnische Anlagen

## 1. Projektbeschreibung
1. Projektbeschreibung

1.1 Bauaufgabe / Baufeld

Der Forschungsneubau „Interdisziplinäres Forschungszentrum für eine nachhaltige Lebensmittelproduktion“, „InFonaL“ soll auf dem Gelände der Hochschule Anhalt in Köthen, Hubertus 1a, errichtet werden.

Das vorgesehene Baufeld befindet sich auf dem Flurstück 1282 und 122/1 nordwestlich des Stadtzentrums von Köthen, im Bereich des Campus der Hochschule Anhalt, „Hubertus“. Beide Flurstücke gehören der HSA.
Angrenzend vom Baufeld nach Osten ist das Technologiezentrum Anhalt, welches 1997 als Neubau entstanden ist. In der westlichen Richtung liegt eine Kleingartensparte „Dietrich Garten“. In südlicher Richtung grenzt das Flurstück an die Fasanerieallee.

1.2 Topographische Verhältnisse

Die Geländeoberfläche des Grundstücks weist eine geringfügige Neigung von Nord-West nach Süd-Ost von ca. 75 cm auf. Dieser Höhenunterschied entsteht, allerdings vor allem direkt am westlichen Baufeldrand, da hier eine Böschung zu der Kleingartensparte besteht.

1.3 Baugrundverhältnisse

Die Baugrundverhältnisse sind im Ergebnisbericht des Baugrundgutachten vom 26. Juli 2022 festgeschrieben. Der Neubau wird flach,ohne Untergeschoss gegründet und unter hohen Lasten kann die Bodenplatte bei Erfordernis mit Vouten oder Unterzügen verstärkt werden.
Auf Grund der vorgefundenen Bodeneigenschaften ist die Versickerung von Niederschlagswasser am Standort nur schlecht möglich. Für die Dachflächen wird ein Anschluss an das bestehende Kanalsystem auf der Fasanerieallee mittels einer Freigefälleleitung geplant.

1.4 Bauordnungsrechtliche Einordnung

Aufgrund der Größe der Nutzungseinheiten über 400 m² und demTechnikum inkl. Warenannahme wird das Gebäude gemäß § 2 (3) Ziffer 5 BauO LSA in folgende Gebäudeklasse eingeordnet:

Gebäudeklasse 5

Das Gebäude wird weiterhin gemäß § 2 (4) Ziffer 3 und Ziffer 13  als Sonderbau eingestuft, da die Grundfläche größer als 1600 m² ist und dieNutzung für die Hochschule beinhaltet.

1.5 Gebäude

Der dreigeschossige Baukörper bietet die ideale Form für die Nutzung des Technikums als Zentralen Ort des InFonaLs.
Im geschützten inneren Kern des Hauses befinden sich das Technikum mit besonderen Raumanforderungen (Kühlung auf 1°C und /oder  12°C). Um diesen Bereich herum gruppieren sich im Erdgeschoss der Eingang, ausgerichtet nach Osten, zum Campusplatz, die Umkleiden und Schleuse zum Schwarz-Weiß- Bereich, Laborflächen, die Warenannahme, und die im Erdgeschoss notwendigen Technikflächen, bzw. Hausanschlussräume.
Im 1. Obergeschoss befinden sich Labore und Serviceräume und Besprechungsräume sowie ein Pausenraum mit Teeküche.
Im 2. Obergeschoss sind vor allem Büros angeordnet, das Archiv, die Bibliothek, ein Pausenraum mit Teeküche und weitere Labore. Anstelle des Technikums in der Mitte der Etage befindet sich die Technikzentrale mit direkter Verbindung zum Technikum.

Da das Gebäude mit einem hohen Anteil an Laborflächen, Flächen zur Nutzung von Großgeräten und Sonderflächen - Technikum ausgestattet ist, ergibt sich die Erfordernis an entsprechende Technikflächen. Für die Büro-, Labor- und Funktionsräume wird generell auf eine Sichtinstallation gesetzt. Besondere Anforderungen bestehen in den Bereichen in denen Lebensmittel bis zur „Marktreife“, also die potenziell zum Verzehr durch Dritte freigegeben sind, hergestellt werden.
Der gesamte Prozess findet getrennt in einem Weiß-Bereich statt. Dieser ist über die Umkleiden/Schleuse zu erreichen.

1.6 Gründung

Die Flachgründung erfolgt über eine statisch bemessene Bodenplatte aus Stahlbeton.

1.7 Innen- und Außenwände

Tragende Innen- und Außenwände werden durchweg aus Stahlbeton
hergestellt. Die Treppenkerne werden in Ortbeton errichtet, für alle anderen Bereiche wird eine Ausführung in Fertigteilen bzw. Teilfertigteilen angestrebt.
Nichttragende Bauteile werden als Leichtbauwände
hergestellt.

1.8 Aussteifung

Die Gebäudeaussteifung erfolgt durch innere Massivwandkonstruktionen aus Stahlbeton sowie durch die Scheibenwirkung der Dachdecken aus Stahlbeton.

1.9 Fassade

Die Gliederung der Fassade in Flächen mit Öffnungen und Flächen ohne Fensteröffnungen entsteht aus der Funktion im Gebäude. Die Fensterflächen sind als zweiflüglige Aluminiumfenster geplant. Die Haupteingangsfassade besteht aus einer Pfosten-Riegelkonstruktion mit Festverglasungen sowie einer zweiflügligen Tür, die einen Drehflügelantrieb für den barrierefreien Zugang erhält.
Ein außenliegender Sonnenschutz wird im Sturzbereich (mit Ausnahme der Nordseite) angeordnet.
Das Gebäude erhält eine vorgehängte, hinterlüftete Metallfassade.
Die vertikale Gliederung der Fassade bilden das
Gebäuderaster von 1,20m ab, auf welchem auch der Grundriss beruht.

## 2. Angaben zur Baustelle
2. Angaben zur Baustelle

2.1.1 Lage der Baustelle

Das Baufeld befindet sich in Köthen, auf dem Gelände der Hochschule Anhalt, etwa 1,0 km westlich vom Haupt-Campus Köthen.
Die Zufahrt zur Baustelle erfolgt von Osten über eine Baustraße.
Das Bauvorhaben wird auf einer freien Fläche zwischen Fakultätsgebäuden realisiert, der
Campusbetrieb bleibt während der gesamten Bauzeit erhalten.

2.1.2 Verkehrsverhältnisse auf der Baustelle

Im Bereich der Baustelle werden Flächen zurAnlieferung und Lagerung von Material,
zur Aufstellung von Mannschaftscontainern und zum Abstellen von Baustellenfahrzeugen
vorgehalten. Die Nutzung dieser Flächen ist vor Inanspruchnahme mit der
Zuständigen OÜ abzustimmen.

2.1.3 Materialanlieferung und -transport

Der Auftragnehmer hat die Anlieferung und seinen Material- und
Maschinentransport eigenverantwortlich zu organisieren und in Abstimmung
mit dem eigenen Baufortschritt zu koordinieren. Aufgrund des beengten
Baufeldes einschl. BE-Fläche dürfen nur Baumaterialien angeliefert
werden, die zeitnah verbaut werden.

2.1.4 Wasser- und Stromversorgung, Sanitäreinrichtungen

Baustrom- und Bauwasserversorgung stehen zur Verfügung. Die Berechnung erfolgt nach Umlage.
Sanitäreinrichtungen stehen ebenfalls auf dem baufeld zur Verfügung.

2.1.5 Materiallagerung und Containerstellung

Die Flächen für die Baustelleneinrichtung gehen aus dem beigefügten Baustellenleitplan hervor. Alle Maßnahmen der Baustelleneinrichtung sind vorab mit der Objektüberwachung abzustimmen. Die angewiesenen Flächen sind nach Abschluss der Arbeiten rückstandsfrei zu räumen.

2.1.6 Abstimmung und Koordination mit anderen Gewerken

Parallel zu den Arbeiten des AN werden andere Gewerke vor Ort auf der Baustelle tätig sein. Die für ein paralleles Arbeiten notwendigen Abstimmungen bzw. der Koordinationsaufwand sind durch den AN zu erbringen. Dies erfolgt in Abstimmung mit der Bauüberwachung.

2.1.7 Arbeitsabschnitte und Arbeitsunterbrechungen

Die vorgesehenen Arbeitsabschnitte sind im Titel "Bauablauf" beschrieben. Ein kontunierliches Arbeiten kann nicht vorausgesetzt werden, so dass mit technologischen und bauablaufbedingten Arbeitsunterbrechungen zu rechnen ist.

2.1.8 Sicherheitskoordinator

Für die Baustelle wurde vom Bauherren ein Sicherheits- und Gesundheitsschutzkoordinator (SIGEKO) bestellt. Seinen Anweisungen und Auflagen ist zwingend Folge zu leisten. Es wird eine Baustellenordnung erstellt, die für alle AN/Gewerke verbindlich ist.

Der Auftragnehmer ist verpflichtet, sich mindestens 1 Wochen vor Arbeitsaufnahme unaufgefordert beim SIGEKO anzumelden.

2.1.9 Rauchverbot

Rauchen ist im Bereich der Baustelle ausschließlich innerhalb gekennzeichneter Bereiche erlaubt. Personen, die rauchend außerhalb dieser Bereiche angetroffen werden, werden abgemahnt und im Wiederholungsfall von der Baustelle verwiesen.

## 3. Anlagenbeschreibung
3. Anlagenbeschreibung

Telekommunikationsanlagen

Die HSA betreibt auf dem Standort eine eigene Telekommunikationsanlage (VoIP), diese wird für den Neubau InFonaL mit Endgeräten und den entsprechenden Lizenzen erweitert. Vorgesehen sind hierfür Komfort- und Standardsystemtelefone für eine Grundausstattung des Gebäudes.
Die Verkabelung von den Datenschränken zu den Endgerätedosen Kat 6a, welche für Daten und Telekommunikation genutzt werden, erfolgt strukturiert in Kat 7a des Datennetzes. Das Datennetz ist Bestandteil im Leistungsumfang des AN Starkstrom.
Gleichfalls im Leistungsumfang des AN Starkstrom befinden sich die Verlegesysteme, die durch den AN Schwachstrom zur Mitnutzung vorgesehen sind. Dies betrifft nachfolgend ausgeschriebene Kabel und Leitungen aller Abschnitte, bis auf jene, die mit eigenen Befestigungsmitteln beschrieben sind.

Such- und Signalanlagen

Die Behinderten- WC erhalten Rufanlagen, wo mittels Zugschalter am WC bzw. Taster im Raum, Hilfe in einer Gefahrensituation gerufen werden kann. Über der Zugangstür erfolgt die Signalisierung vor Ort und darüber hinaus auf der Leittechnik.
An den äußeren Gebäudezugängen werden Türsprechstellen vorgesehen, welche IP-basiert an den Datenschränken angebunden werden. Für die beiden Hauptzugänge im Norden und Osten sind diese mit Kamera ausgestattet, Die beiden Nebeneingänge erhalten keine Sprechstellen.
Entsprechend erfolgt die Türkommunikation über die TK- Zentrale, wodurch die Rufe auf den gewählten TK- Endgeräten auflaufen.

Zeitdienstanlagen

Im InFonaL wird eine Hauptuhr einschließlich Empfänger für das DCF77-Signal vorgesehen. Diese ist für die Steuerung der Nebenuhren zuständig. Nebenuhren kommen an ausgewählten zentralen Bereichen und Verkehrsflächen zum Einsatz. In Fluren kommen zweiseitige Uhren mit Wand-/ Deckenhalterung zum Einsatz, in Räumen einseitige für Wandanbau.

Gefahrenmelde- und Alarmanlagen

Hierzu zählen die Brandmeldeanlage (BMA), die natürlichen Rauchabzugsanlagen (NRA), die Einbruchmeldeanlage (EMA) und die Gaswarnanlage (GWA).

Brandmeldeanlage

Im InFonal wird eine Brandmeldeanlage Kategorie 1 (Vollschutz) in Ringbustechnik errichtet. Diese wird als Unterzentrale auf die in der HSA befindlichen Brandmeldezentrale aufgeschaltet. Über diese erfolgt die Aufschaltung auf die Feuerwehr. Das in der HSA befindliche Feuerwehrinformationssystem an der Halle 61 wird für das InFonal mit genutzt und dient als Erstanlaufstelle für die Einsatzkräfte. Dort wird eine Feuerwehrlaufkarte hinterlegt, die zum InFonaL führt. Entsprechend Brandschutzkonzept erhält das InFonaL ein eigenes FIBS im Treppenraum des Hauptzuganges Nordwest. Das Feuerwehrschlüsseldepot an der Halle 61 kann mitgenutzt werden, und der Schlüssel für das InFonaL mit hinterlegt werden. Die Ansteuerung erfolgt durch eine Zentralenankopplung. Ergänzend ist der Einsatz eines separaten FSD vorgesehen.  Perspektivisch soll es eine zentrale Schließung für alle Campusgebäude geben.
Die Brandmeldezentrale wird in einem separaten Raum F90 angeordnet.
Es erfolgt eine flächendeckende Überwachung mit automatischen Rauchmeldern. Dies beinhaltet auch die Überwachung von abgehängten Decken. Die manuelle Alarmauslösung erfolgt über die im Gebäude installierten Druckknopfmelder. Diese befinden sich in Fluren und an Treppenhäusern. Die Alarmierung erfolgt über akustische und optische Signalgeber auf dem Ring Bus. Die akustischen Signalgeber werden größtenteils in den automatischen Meldern integriert. Lediglich die WC- Bereiche, die von der Überwachung ausgenommen werden, erhalten separate akustische Signalgeber. Optisch Signalgeber kommen ergänzend zum Einsatz, in Laboren, den Techniken, Sanitärräumen, verschiedenen Nebenbereichen. In Büroräumen ist das bedarfsweise Nachrüsten auf dem Ringbus möglich.
Natürliche Rauchabzugsanlagen

Für die Treppenhäuser ist für einen natürlichen Rauchabzug im Brandfall jeweils eine NRA-Anlage erforderlich. Geöffnet werden dabei Fenster im 2.OG der Treppenhäuser. Des Weiteren sind gemäß Brandschutzkonzept auch für die Kälte- und Lüftungszentrale im 2.OG je eine NRA- Anlage erforderlich. Hier erfolgt der Abzug über Dach mittels Kuppeln.
Die Auslösung erfolgt mittels NRA- Taster, die in den Treppenhäusern im EG und im 2.OG, und in den Zentralen am Zugang angeordnet werden. Zusätzlich erhalten die Anlagen Lüftungstaster, die die Möglichkeit bieten, bei Bedarf zu lüften. Zur Verhinderung von unbefugter Benutzung werden die Lüftungstaster als Schlüsseltaster ausgeführt.
Antriebe und Fenster/ Kuppeln sind im Leistungsumfang Bau enthalten. Die Anlagen werden als einheitlich geprüftes System vorgesehen.
Weiterhin ist eine maschinelle Entrauchung für das Technikum erforderlich, welche mittels batteriegestützter Ersatzstromversorgung angeschlossen wird. Die Ansteuerung erfolgt mit Tastern wie bei den natürlichen Rauchabzügen, an den Zugängen zum Technikum. Die maschinelle Entrauchung ist Bestandteil des Gewerkes Lüftungsanlagen, die batteriegestützte Ersatzstromversorgung des Gewerkes Starkstromanlagen.
Einbruchmeldeanlage

Entsprechend den Vorgaben und Abstimmungen erhält das InFonaL eine Einbruchmeldeanlage. Es ist vorgesehen den Gebäudeverschluss, sowie Bereiche im Erdgeschoss mit Außentüren und Fenstern auf Durchstieg zu überwachen. Dies erfolgt mittels entsprechend positionierter Bewegungsmelder. Betroffen sind Flure im Erdgeschoss, Treppenhäuser und Foyer im Erdgeschoss, sowie alle Räume mit Fenstern im Erdgeschoss.
Die Fensterkontakte kommen dabei von der Gebäudeautomation, wobei die Auswertung und Meldung an die Einbruchmeldeanlage in Zwangsläufigkeit erfolgt.
Der Haupteingang und der Datenraum/ Server mit der Einbruchmeldezentrale erhalten Scharf- und Unscharf- Schalteinrichtung. Die Bedienung erfolgt mit Transpondern im System der Hochschule.  Ein optischer und akustischen Signalgeber zur Alarmmeldung wird außen an der Fassade vorgesehen. Die Alarmmeldung wird auf eine ständig besetzte Stelle mittels Aufschaltung der Einbruchmeldezentrale an die Bestandszentrale des Campus umgesetzt.
Darüber hinaus kommen im Erdgeschoss zwei Fluchttürterminals für im Normalbetrieb verschlossene Türen aus dem Gebäude zum Einsatz. Des Weiteren ist im Leistungsumfang der Objektplanung ein elektronisches Schließsystem vorgesehen.

Gaswarnanlage

Die im InFonaL mit technischen Gasen versorgten Bereiche werden mit einer Gaswarnanlage ausgestattet. Dies betrifft alle Laborbereiche und das Technikum. Es sind hierfür vernetzte, dezentrale Anlagen entsprechend den örtlichen Gegebenheiten vorgesehen welche die einzelnen Bereiche abdecken. Als Bereiche hierfür sind die einzelnen Bereiche des Brandschutzkonzeptes empfohlen und vorgesehen.
Die Melder werden entsprechend den physikalischen Eigenschaften (Dichte) der zu detektierende Gase in Bodennähe, im Bereich des Arbeitsplatzes oder an der Raumdecke installiert. Bei Detektion eines Gases wird ein bereichsweiser Voralarm (optisch) ausgelöst. Durch diesen soll den Mitarbeitern die Möglichkeit zum Abstellen der Ursache und ggf. zum manuellen Lüften gegeben werden. Nach einer Verzögerungszeit von maximal drei Minuten und fortlaufender Überschreitung der Alarmgrenzwerte wird ein Hauptalarm (optisch und akustisch) ausgelöst. Akustische und optische Signale werden dabei in einer raumweisen Ampeleinheit zusammengefasst, wobei i.d.R. eine gelbe Leuchtkammer für den Voralarm Anwendung findet, sowie eine rote für den Hauptalarm. Darüber hinaus kommen in den Fluren bereichsweise Warnschilder Gasalarm zum Einsatz.
Überwacht werden alle anliegenden Gase. Bei der Detektion von brennbaren, brandfördernden oder toxischen Gasen werden diese automatisch, bereichsweise beim Hauptalarm abgeschalten. Die Alarmierung erfolgt dann für alle Bereiche. Auszunehmen von der Abschaltung ist auf jeden Fall Stickstoff, da diese für Notspülungen immer anliegen muss, und dies auch bei Stromausfall.
Die Gaswarnanlage wird auf die Brandmeldezentrale aufgeschaltet, zur Weiterverarbeitung der Alarmmeldungen.

Datenübertragungsnetze

Ergänzend zur Ausschreibung des Datennetzes Kat 7a beim AN Starkstrom sind die LWL- Kabelstrecken durch die schwachstromtechnischen Anlagen zu verlegen. Die Glasfaserleitung zwischen dem zentralen Serverraum im 2.OG und den einzelnen Datenverteilerräumen ist als Sternstruktur auszuführen und besteht aus einer Multimodeleitung OM4 50/125µ mit 24 Fasern. Die Anbindung des Serverraums erfolgt an das Gebäude 73 mit einer Singlemodeleitung OS2 9/125 mit 24 Fasern.

## KKE4-007 Sicherheitstechnische Anlagen
Datum: 07.08.2026

### Bereich 1 Schwachstromanlagen KG 450

#### Abschnitt 1.1 TK-Anlage KG 451

**1.1.10 VOIP Comfort Telefon**
VOIP Comfort Telefon mit attraktivem, ergonomischem Design mit Breitband-Audio für kristallklare Sprachkommunikation, zuverlässiger Verfügbarkeit, verschlüsselter Sprachübertragung für erhöhte Sicherheit und Zugriff auf umfassende Unified-Communications-Funktionen von Cisco-Infrastrukturplattformen (lokal und gehostet) sowie von Drittanbietern für die Anrufsteuerung.

Das Telefon verfügt über fünf programmierbare Leitungstasten. Diese können Sie entweder für mehrere Rufnummern oder für Anruffunktionen wie Kurzwahl konfigurieren. Mit der Funktion „Mehrere Anrufe pro Leitung“ können Sie Ihre Produktivität steigern, indem Sie mehrere Anrufe pro Rufnummer gleichzeitig verwalten. Feste Funktionstasten ermöglichen den direkten Zugriff auf Anwendungen, Nachrichten, das Verzeichnis sowie häufig genutzte Anruffunktionen wie Halten/Fortsetzen, Weiterleiten und Konferenzschaltung. Die hintergrundbeleuchteten Tasten bieten Flexibilität bei der Auswahl und Umschaltung des Audiopfads.
Das Telefon verfügt über ein 5-Zoll-Breitbild-VGA-Farbdisplay mit hoher Auflösung (800 x 480 Pixel) und Hintergrundbeleuchtung. Lokalisierte Sprachunterstützung, einschließlich rechts-nach-links-Schreibrichtung, erfüllt die Bedürfnisse internationaler Nutzer.

Das Telelefon verfügt über einen integrierten Gigabit-Ethernet-Switch für die Verbindung mit Ihrem PC.

Die Unterstützung der Cisco EnergyWise ™ -Technologie macht das Telefon energieeffizienter und umweltfreundlicher; das Telefon ist von der Energy Star-Organisation zertifiziert.

Fabrikat/Typ: Cisco 8841
Menge: 8,000 St

**1.1.20 Lizenz**
Lizenz zum Betreiben und Erweitern mit vorhandener VOIP- Anlage für zuvor beschriebenes IP- Telefon
Enhanced User License UCL
Menge: 8,000 St

**1.1.30 VOIP Standard Endgerät**
VOIP Standard Telefon mit attraktivem, ergonomischem Design mit Breitband-Audio für kristallklare Sprachkommunikation, zuverlässiger Verfügbarkeit, verschlüsselter Sprachübertragung für erhöhte Sicherheit und Zugriff auf umfassende Unified-Communications-Funktionen von Cisco-Infrastrukturplattformen (lokal und gehostet) sowie von Drittanbietern für die Anrufsteuerung.

Das Telefon verfügt über fünf programmierbare Leitungstasten. Diese können Sie entweder für mehrere Rufnummern oder für Anruffunktionen wie Kurzwahl konfigurieren. Mit der Funktion „Mehrere Anrufe pro Leitung“ können Sie Ihre Produktivität steigern, indem Sie mehrere Anrufe pro Rufnummer gleichzeitig verwalten. Feste Funktionstasten ermöglichen den direkten Zugriff auf Anwendungen, Nachrichten, das Verzeichnis sowie häufig genutzte Anruffunktionen wie Halten/Fortsetzen, Weiterleiten und Konferenzschaltung. Die hintergrundbeleuchteten Tasten bieten Flexibilität bei der Auswahl und Umschaltung des Audiopfads.
Das Telefon verfügt über ein 5-Zoll-Breitbild-VGA-Farbdisplay mit hoher Auflösung (800 x 480 Pixel) und Hintergrundbeleuchtung. Lokalisierte Sprachunterstützung, einschließlich rechts-nach-links-Schreibrichtung, erfüllt die Bedürfnisse internationaler Nutzer.

Das Telelefon verfügt über einen integrierten Gigabit-Ethernet-Switch für die Verbindung mit Ihrem PC.

Die Unterstützung der Cisco EnergyWise ™ -Technologie macht das Telefon energieeffizienter und umweltfreundlicher; das Telefon ist von der Energy Star-Organisation zertifiziert.

Fabrikat/Typ: Cisco 8811
Menge: 42,000 St

**1.1.40 Lizenz**
Lizenz zum Betreiben und Erweitern mit vorhandener VOIP- Anlage für zuvor beschriebenes IP- Telefon
Enhanced User License UCL
Menge: 42,000 St

**1.1.50 Inbetriebnahme, Ersteinrichtung**
*** Pauschalposition
Inbetriebnahme, Ersteinrichtung der bauseitigen Vertragsrufnummern, Rufnummernzuordnung, Weiterverbinden, Weiterleiten, Sprachboxen Lizenzen, Übergabe einschließlich Funktionsprotokoll
Menge: 1,000 psch

#### Abschnitt 1.2 Such- und Signalanlagen KG 452

**1.2.10 Notruf Behinderten-WC Taster**
STLB-Bau 2022-04 060
Notruf Behinderten-WC als Kompakt-Set, bestehend aus 1-Kammer-Signalleuchte rot, Zugtaster, Ruftaster, Abstelltaster, Meldeeinheit und Netzteil, einschl. Stromquelle für Sicherheitszwecke DIN VDE 0100-560 (VDE 0100-560), Weiterleitung Störung zur übergeordneten Leittechnik, Weiterleitung Notruf an Meldeeinheit.
Menge: 3,000 St
Leistungsbereichkatalog: 060

**1.2.20 Parallelanzeige Behinderten-WC**
Parallelanzeige Behinderten-WC bestehend aus 1-Kammer-Signalleuchte rot.
Menge: 3,000 St

**1.2.30 Installationskabel symmetrisch J-Y(St)Y 4x2x0,8 Bd**
STLB-Bau 2022-04 061
Installationskabel, symmetrisch, DIN VDE 0815 (VDE 0815), J-Y(St)Y, 4 x 2 x 0,8 Bd.
Menge: 40,000 m
Leistungsbereichkatalog: 061

**1.2.40 Installationskabel symmetrisch J-Y(St)Y 2x2x0,8 Bd**
STLB-Bau 2022-04 061
Installationskabel, symmetrisch, DIN VDE 0815 (VDE 0815), J-Y(St)Y, 2 x 2 x 0,8 Bd.
Menge: 220,000 m
Leistungsbereichkatalog: 061

**1.2.50 IP Türstation als VOIP**
IP Türstation als VOIP Video Türstation, u.P. Edelstahlabdeckung, Einbaugehäuse mit Modulen für 3 Ruftasten frei beschriftbar programmierbar für feste Rufzuordnung, Hören/ Sprechen, Kamera
Fabrikats-Grundlage der Planung (keine Vorgabe für den Angebotsersteller): Behnke Telecom Serie 20
Angebotenes Fabrikat '....................................................' .
vom Bieter einzutragen
Menge: 2,000 St

#### Abschnitt 1.3 Zeitdienstanlagen KG 453

**1.3.10 Hauptuhr DCF77 19-Zoll-Schrank 20Nebenuhren**
STLB-Bau 2022-04 060
Hauptuhr mit automatischer Zeitübernahme, mit externem DCF 77-Funkempfänger, automatische, vorprogrammierte Sommer-/Winterzeitumschaltung, Montage in 19-Zoll-Schrank, 2 Nebenuhrlinienausgänge, programmierbar für Sekundenimpuls, für 20 Nebenuhren, mit einem potentialfreien programmierbaren Relaisausgang, anwenderbezogene Bedienteile und Anzeigen beschriftet in deutscher Sprache, mit Display, alphanumerisch, Bemessungsbetriebsspannung 230 V AC, einschl. Netzteil.
Menge: 1,000 St
Leistungsbereichkatalog: 060

**1.3.20 Nebenuhr rund Durchm. 40cm Gehäuse Stahl grund-/deckbesch Sekundenuhrwerk**
STLB-Bau 2022-04 060
Nebenuhr, rund, einseitig, an Wand montiert, Zifferblatt mit Balkenziffern, Durchmesser 40 cm, Gehäuse aus Stahl, mit Grund- und Deckbeschichtung, weiß, Schutzart IP 2X DIN EN 60529 (VDE 0470-1), Sekundenuhrwerk.
Menge: 7,000 St
Leistungsbereichkatalog: 060

**1.3.30 Nebenuhr rund Durchm. 40cm Gehäuse Stahl grund-/deckbesch Sekundenuhrwerk**
STLB-Bau 2022-04 060
Nebenuhr, rund, 2-seitig, an Deckenabhängung montiert, Zifferblatt mit Balkenziffern, Durchmesser 40 cm, Gehäuse aus Stahl, mit Grund- und Deckbeschichtung, weiß, Schutzart IP 2X DIN EN 60529 (VDE 0470-1), Sekundenuhrwerk.
Menge: 6,000 St
Leistungsbereichkatalog: 060

**1.3.40 Installationskabel symmetrisch J-Y(St)Y 4x2x0,8 Bd**
STLB-Bau 2022-04 061
Installationskabel, symmetrisch, DIN VDE 0815 (VDE 0815), J-Y(St)Y, 4 x 2 x 0,8 Bd.
Menge: 440,000 m
Leistungsbereichkatalog: 061

#### Abschnitt 1.4 Gefahrenmelde- und Alarmanlagen KG 456

*Hinweis: NRA*

**1.4.10 Steuergerät elektr Antrieb Rauch 1Motorgruppe Überbrückungszeit 72h 2A Gehäuse Metall**
STLB-Bau 2022-04 021
Zentrales Steuergerät für den elektrischen Antrieb von Öffnungen zur Rauchableitung für NRWG DIN EN 12101-2, einschl. primärer Energieversorgung 240 V/AC und sekundärer Energieversorgung über wiederaufladbaren Akkumulator, ausgelegt für eine Motorengruppe, mit einer Überbrückungszeit von mind. 72 Stunden ausgelegt für einen Ausgangsstrom von mind. 2 A bei 24 V/DC,
- je einen Signaleingang für Auslöseeinrichtung für Rauch-/Thermomelder, Taster, Lüftungstaster, externe Meldeanlage,
- mit potentialfreien Kontakten für Störungs-, Warn-, Alarm- und Betriebszustandsmeldungen,
- mit Aufschaltmöglichkeit Energieversorgung für eine Witterungsüberwachung, Witterungsüberwachung wird gesondert vergütet, ausgelegt für einen Ausgangsstrom von mind. 4 A, bei 24 V DC, Gehäuse aus Metall.
Menge: 5,000 St
Leistungsbereichkatalog: 021

**1.4.20 Steuergerät elektr Antrieb Rauch 4Motorgruppen Überbrückungszeit 72h 2A Gehäuse Metall**
STLB-Bau 2022-04 021
Zentrales Steuergerät für den elektrischen Antrieb von Öffnungen zur Rauchableitung für NRWG DIN EN 12101-2, einschl. primärer Energieversorgung 240 V/AC und sekundärer Energieversorgung über wiederaufladbaren Akkumulator, ausgelegt für 4 Motorengruppen, mit einer Überbrückungszeit von mind. 72 Stunden ausgelegt für einen Ausgangsstrom von mind. 2 A bei 24 V/DC,
- je einen Signaleingang für Auslöseeinrichtung für Rauch-/Thermomelder, Taster, Lüftungstaster, externe Meldeanlage,
- mit potentialfreien Kontakten für Störungs-, Warn-, Alarm- und Betriebszustandsmeldungen,
- mit Aufschaltmöglichkeit Energieversorgung für eine Witterungsüberwachung, Witterungsüberwachung wird gesondert vergütet, ausgelegt für einen Ausgangsstrom von mind. 4 A, bei 24 V DC, Gehäuse aus Metall.
Menge: 1,000 St
Leistungsbereichkatalog: 021

**1.4.30 Auslöseeinrichtung RWA Nebenbedienstelle Typ A quadratisch Gehäuse Alu-Druckguss manuell**
STLB-Bau 2022-04 063
Manuelle Auslöseeinrichtung für Rauch- und Wärmeabzugsanlage, als Nebenbedienstelle mit optischer, lichtemittierender Anzeige, rot=Auslösung, Typ A: Direkte Auslösung (1-stufig), quadratisch, DIN EN 54-11, Gehäuse aus Aluminiumdruckguss, Kennzeichnungen DIN EN 54-11, Betätigungselement manuell, in Aufputzausführung, Montage an Wand, in Gebäuden, einschl. Beschriftung RAUCHABZUG.
Menge: 12,000 St
Leistungsbereichkatalog: 063

**1.4.40 Auslöseeinrichtung Lüftung quadratisch Gehäuse Alu-Druckguss manuell Anz1St**
Manuelle Auslöseeinrichtung für Rauch- und Wärmeabzugsanlage für Lüftungsfunktion, als Nebenbedienstelle  Gehäuse aus Aluminiumdruckguss, Betätigungselement manuell, in Aufputzausführung, Montage an Wand, in Gebäuden, abschließbar, Anzahl der Auslöseeinrichtungen 1 St.
Menge: 6,000 St
Leistungsbereichkatalog: 063

**1.4.50 Anschließen Antriebe**
Anschließen Antriebe
Fachgerechtes Auflegen aller Kabel auf die Anschlussklemmen
der bauseitigen Antriebsmotoren/ konfektioniertes
Anschlusskabel mit Übergabedose.
Menge: 10,000 St

**1.4.60 (N)HXH-FE180/E30 5x1,5**
Kabel/Leitung, Typ '(N)HXH-FE180/E30 5x1,5',

Cu-Zahl '72',

liefern und auf vorhandener Kabeltrasse,
in Leerrohren, Kanälen oder u.P. verlegen.
Menge: 70,000 m

**1.4.70 Kabel halogenfrei NHXH-JFE180 5x1,5RE Befestigung E30 Funktionserhalt**
STLB-Bau 2022-04 053
Halogenfreies Kabel DIN VDE 0266 (VDE 0266) NHXH-J FE 180 5 x 1,5 RE, Cu-Zahl 72, mit Befestigung gemäß bauaufsichtlicher Zulassung, Feuerwiderstandsklasse E 30 DIN 4102-12, mit Funktionserhalt.
Menge: 100,000 m
Leistungsbereichkatalog: 053

**1.4.80 Installationskabel symmetrisch J-Y(St)Y 4x2x0,8 Bd**
STLB-Bau 2022-04 061
Installationskabel, symmetrisch, DIN VDE 0815 (VDE 0815), J-Y(St)Y, 4 x 2 x 0,8 Bd.
Menge: 240,000 m
Leistungsbereichkatalog: 061

*Hinweis: BMA*

*Hinweis: Brandmeldeanlage*
Die Brandmeldeanlage ist zu errichten und auszuführen nach:
- DIN EN 54
- DIN 14675
- DIN VDE 0833-2,
in Vollschutz - Kategorie 1,
anwenderbezogene Bedienteile und Anzeigen beschriftet in deutscher Sprache.

*Hinweis: Fabrikat*
Für die nachfolgend aufgeführten Komponenten der Brandmeldeanlage ist ein einheitliches Fabrikat zu verwenden, welches dem Bestandsfabrikat des Campus entspricht und über die Brandmeldezentrale entsprechend vernetzt eingbunden werden kann
Fabrikats-Grundlage der Planung und des Bestands: Honeywell
Angebotenes Fabrikat '....................................................' .
vom Bieter einzutragen

**1.4.90 Brandmelderzentrale**
Brandmelderzentrale DIN VDE 0833-2 (VDE 0833-2), DIN EN 54-2, DIN EN 54-4 und DIN EN 54-13,
- ausgebaut mit Ringleitungen,
Anzahl '15' St,

- insgesamt ausbaubare Ringleitungen
bis mind. '18' St,

- Energieversorgung der Signalgeber aus der Zentrale,
- ausgebaut mit Meldergruppen,
Anzahl '110' St,

- insgesamt ausbaubare Meldergruppen
bis mind. '140' St,

- mit Schnittstelle zum Feuerwehr-Anzeigetableau,
- mit Schnittstelle zum Feuerwehr-Bedienfeld,
- mit Schnittstelle zum Feuerwehr-Schlüsseldepot,
- mit Schnittstelle zum Feuerwehr-Freischaltelement,
- mit Schnittstelle zu Rundumkennleuchte/Blitzleuchte für Feuerwehrzufahrt,
- mit Schnittstelle zu abgesetzter Bedien-/Anzeigeeinheit geeignet für Datenübertragung bis zu 500 m,
- mit Schnittstelle zu weiterer BMZ gleichen Fabrikats
- mit 6 überwachten Ausgängen, für einen Alarmierungsbereich je Ausgang zur Ansteuerung von Signalgebern,
- mit digitaler Registriereinheit und Schnittstelle zum Drucker,
- Anzeige Alarmzustände durch separates lichtemittierendes Anzeigeelement und alphanumerisches Display,
- Ausgang zur Ansteuerung von einer Übertragungseinrichtung für Brandmeldungen an eine zugelassene hilfeleistende Stelle,
- mit 20 potentialfreien Ausgangskontakten, einschl. Parametrierung von bis zu 5 logischen Verknüpfungen je Kontakt,
- mit Ersatzstromversorgung, für eine Überbrückungszeit von 72 h, Alarmierungszeit mind. 0,5 h, Betriebsart TM (technische Maßnahmen) DIN VDE 0833-2 (VDE 0833-2), Alarmierung programmierbar in Zweimeldungsabhängigkeit Typ B (2-Melder- bzw. 2-Gruppen-Abhängigkeit).
Programierung unter Verwendung einer vorhandenen Brandfallsteuermatrix.
Menge: 1,000 St
Leistungsbereichkatalog: 063

**1.4.100 Erstinformationsstelle Feuerwehr 50-100Karten Gehäuse Stahl besch AP**
STLB-Bau 2022-04 063
Erstinformationsstelle für die Feuerwehr, Karteneinschub, über 50 bis 100 Karten, Gehäuse aus beschichtetem Stahl, Schließzylinder wird vom AG beigestellt, in Aufputzmontage, mit Einbauplatz für Feuerwehr-Bedienfeld und -Anzeigetableau.
Menge: 1,000 St
Leistungsbereichkatalog: 063

**1.4.110 Feuerwehr-Bedienfeld Gehäuse Stahl besch IP3X**
STLB-Bau 2022-04 063
Feuerwehr-Bedienfeld DIN 14661, in vorh. Erstinformationsstelle Feuerwehr, Gehäuse aus beschichtetem Stahl, Schutzart IP 3X DIN EN 60529 (VDE 0470-1), Schließzylinder wird vom AG beigestellt.
Menge: 1,000 St
Leistungsbereichkatalog: 063

**1.4.120 Feuerwehr-Anzeigetableau Gehäuse Stahl besch IP3X**
STLB-Bau 2022-04 063
Feuerwehr-Anzeigetableau DIN 14662, angezeigte Texte wie in der Brandmelderzentrale, in vorh. Erstinformationsstelle Feuerwehr, Gehäuse aus beschichtetem Stahl, Schutzart IP 3X DIN EN 60529 (VDE 0470-1), Schließzylinder wird vom AG beigestellt.
Menge: 1,000 St
Leistungsbereichkatalog: 063

**1.4.130 Feuerwehr-Schlüsseldepot FSD3 Sabotageschutz allseitig Gehäuse Stahl niro**
STLB-Bau 2022-04 063
Feuerwehr-Schlüsseldepot DIN 14675-1, Schließung der zweiten Tür (Innentür) nach den Anschlussbedingungen der zuständigen behördlich benannten hilfeleistenden Stelle, FSD 3 (hohes Risiko), mit allseitigem Sabotageschutz, für 2 separat überwachte Objektschlüssel, Schließzylinder wird vom AG beigestellt, Gehäuse aus nichtrostendem Stahl, Unterputzmontage in vorh. Nische.
Menge: 1,000 St
Leistungsbereichkatalog: 063

**1.4.140 Freischaltelement**
STLB-Bau 2022-04 063
Freischaltelement DIN 14675, mit Schließzylinder nach den Anschlussbedingungen der örtlich zuständigen Feuerwehr, zur Unterputzmontage in vorh. Nische.
Menge: 1,000 St
Leistungsbereichkatalog: 063

**1.4.150 Hinweisleuchte IP54**
STLB-Bau 2022-04 063
Hinweisleuchte zur Orientierung für die Feuerwehr DIN 14675-1, Kalottenfarbe rot, Schutzart IP 54 DIN EN 60529 (VDE 0470-1), zur Montage auf Putz an Wand.
Menge: 1,000 St
Leistungsbereichkatalog: 063

**1.4.160 Feuerwehr-Laufkarte DIN A4**
STLB-Bau 2022-04 063
Feuerwehr-Laufkarte DIN 14675, Format DIN A4, aus Karton in geschützter Folie, Grundrisspläne werden im DXF-Format auf Datenträger zur Verfügung gestellt.
Menge: 100,000 St
Leistungsbereichkatalog: 063

**1.4.170 Signalgeber akustisch Schallgeber elektronisch Typ A Gehäuse Kunststoff**
STLB-Bau 2022-04 063
Signalgeber, akustisch, für Alarmierungseinrichtung einer Brandmeldeanlage, DIN EN 54-3, als elektronischer Schallgeber, Typ A (für die Anwendung in Gebäuden), Energieversorgung aus der Zentrale über Busleitung, Schalldruckpegel mind. 95 dB(A), Gehäuse aus Kunststoff.
Menge: 12,000 St
Leistungsbereichkatalog: 063

**1.4.180 Signalgeber optisch Blitzleuchte Typ A Gehäuse Kunststoff**
STLB-Bau 2022-04 063
Signalgeber, optisch, für Alarmierungseinrichtung einer Brandmeldeanlage, DIN EN 54-23, als Blitzleuchte einschl. Leuchtmittel, Typ A (für die Anwendung in Gebäuden), für Deckenmontage, Kategorie C,
Arbeitshöhe des Montageortes
bis 3,5 m über der Standfläche des hierfür erforderlichen Gerüstes, Anbauhöhe bis 3 m bei Deckenmontage, Durchmesser des Signalisierungsbereiches bis 20 m, Energieversorgung aus der Zentrale über Busleitung, Gehäuse aus Kunststoff.
Menge: 73,000 St
Leistungsbereichkatalog: 063

**1.4.190 Ein-/Ausgabebaustein 4Ausgänge 4Eingänge**
STLB-Bau 2022-04 063
Ein-/Ausgabebaustein, Anschluss in Bustechnik, mit 4 Ausgängen, überwacht, einschl. Parametrierung von mind. 10 logischen Verknüpfungen je Ausgang/Kontakt, mit 4 Eingängen, überwacht, einschl. Parametrierung von mind. 10 logischen Verknüpfungen je Eingang/Kontakt, Energieversorgung aus der Zentrale über Busleitung, Gehäuse für Aufputzmontage.
Menge: 12,000 St
Leistungsbereichkatalog: 063

**1.4.200 Handfeuermelder Meldereinzelkennung AP**
STLB-Bau 2022-04 063
Handfeuermelder, DIN EN 54-11 Typ A, für Anwendung in Innenräumen, für Meldereinzelkennung, in Aufputzausführung, Gehäuse aus Druckguss, mit graviertem Bezeichnungsschild, Schriftgröße für ungünstigste Lesebedingungen DIN 1450, einschl. Schild Außer-Betrieb DIN VDE 0833-2 (VDE 0833-2), Montage an Wand.
Menge: 40,000 St
Leistungsbereichkatalog: 063

**1.4.210 Mehrfachsensormelder Streulicht Wärme integr. Signalgeber**
STLB-Bau 2022-04 063
Mehrfachsensormelder, DIN EN 54-5 und DIN EN 54-7, nach dem Streulicht- und Wärmeprinzip, einschl. Sockel, mit integriertem Signalgeber im Sockel, akustisch, DIN EN 54-3, elektronischer Schallgeber, Energieversorgung aus Zentrale über Busleitung, Schalldruckpegel mind. 90 dB(A),
Arbeitshöhe des Montageortes
bis 5,5 m über der Standfläche des hierfür erforderlichen Gerüstes,
Gerüst wird gesondert vergütet.
Menge: 161,000 St
Leistungsbereichkatalog: 063

**1.4.220 Wie vor**
Leistung wie zuletzt in vollem Wortlaut beschrieben,
jedoch 'für feuchte Räume mit 0 bis 10 °C,
einschließlich Melderheizung'.
Menge: 5,000 St

**1.4.230 Mehrfachsensormelder Streulicht Wärme**
STLB-Bau 2022-04 063
Mehrfachsensormelder, DIN EN 54-5 und DIN EN 54-7, nach dem Streulicht- und Wärmeprinzip, einschl. Sockel,
Arbeitshöhe des Montageortes
bis 5,5 m über der Standfläche des hierfür erforderlichen Gerüstes,
Gerüst wird gesondert vergütet.
Menge: 71,000 St
Leistungsbereichkatalog: 063

**1.4.240 Wie vor**
Leistung wie zuletzt in vollem Wortlaut beschrieben,
jedoch 'für feuchte Räume mit 0 bis 10 °C,
einschließlich Melderheizung'.
Menge: 12,000 St

**1.4.250 Wärme-Differentialmelder linear Sensorkabel**
STLB-Bau 2022-04 063
Linearer Wärme-Differentialmelder DIN EN 54-22, Auswerteeinheit mit einstellbarer Alarmschwelle, für Sensorkabel, diskrete Sensoren im Abstand von max. 6,5 m im Kabel integriert. Leitung wird gesondert vergütet,
Arbeitshöhe des Montageortes
bis 3,5 m über der Standfläche des hierfür erforderlichen Gerüstes, Montage der Auswerteeinheit an Decke.
Menge: 8,000 St
Leistungsbereichkatalog: 063

**1.4.260 Sensorkabel**
Sensorkabel für zuletzt beschriebenen, linearen Wärme- Differentialmelder
Menge: 200,000 m

**1.4.270 Installationskabel symmetrisch BMK J-Y(St)Y 2x2x0,8 Bd vorh.Kabelrinne/Kanal**
STLB-Bau 2022-04 061
Installationskabel, symmetrisch, mit rotem Außenmantel und Aufdruck -Brandmeldekabel-, J-Y(St)Y, 2 x 2 x 0,8 Bd, auf vorh. Kabelrinnen oder in offene Kanäle.
Menge: 1200,000 m
Leistungsbereichkatalog: 061

**1.4.280 Installationskabel symmetrisch BMK J-Y(St)Y 2x2x0,8 Bd vorh.Rohr/Unterflurkanal**
STLB-Bau 2022-04 061
Installationskabel, symmetrisch, mit rotem Außenmantel und Aufdruck -Brandmeldekabel-, J-Y(St)Y, 2 x 2 x 0,8 Bd, in vorh. Rohre/Unterflurkanäle.
Menge: 530,000 m
Leistungsbereichkatalog: 061

**1.4.290 Installationskabel symmetrisch BMK J-Y(St)Y 2x2x0,8 Bd Bügelschellen**
STLB-Bau 2022-04 061
Installationskabel, symmetrisch, mit rotem Außenmantel und Aufdruck -Brandmeldekabel-, J-Y(St)Y, 2 x 2 x 0,8 Bd, mit Bügelschellen.
Menge: 910,000 m
Leistungsbereichkatalog: 061

**1.4.300 Installationskabel symmetrisch BMK J-Y(St)Y 2x2x0,8 Bd Befestigung**
STLB-Bau 2022-04 061
Installationskabel, symmetrisch, mit rotem Außenmantel und Aufdruck -Brandmeldekabel-, J-Y(St)Y, 2 x 2 x 0,8 Bd, mit Befestigung gemäß bauaufsichtlicher Zulassung.
Menge: 690,000 m
Leistungsbereichkatalog: 061

**1.4.310 Installationskabel symmetrisch E30 BMK 2x2x0,8 Bd Verlegung E30 konform**
STLB-Bau 2015-10 061
Installationskabel, symmetrisch, DIN VDE 0815 (VDE 0815), mit integriertem Funktionserhalt E 30, DIN 4102-12, mit rotem Außenmantel und Aufdruck -Brandmeldekabel-, JE-H(St)H, 2 x 2 x 0,8 Bd, E 30 konforme Verlegung mit den dafür zertifizierten Befestigungsmitteln.
Menge: 580,000 m
Orte: 1
Leistungsbereichkatalog: 061

**1.4.320 Installationskabel symmetrisch E30 BMK 4x2x0,8 Bd Verlegung E30 konform**
STLB-Bau 2015-10 061
Installationskabel, symmetrisch, DIN VDE 0815 (VDE 0815), mit integriertem Funktionserhalt E 30, DIN 4102-12, mit rotem Außenmantel und Aufdruck -Brandmeldekabel-, JE-H(St)H, 4 x 2 x 0,8 Bd, E 30 konforme Verlegung mit den dafür zertifizierten Befestigungsmitteln.
Menge: 180,000 m
Orte: 1
Leistungsbereichkatalog: 061

**1.4.330 Installationskabel symmetrisch E30 BMK 8x2x0,8 Bd Verlegung E30 konform**
STLB-Bau 2015-10 061
Installationskabel, symmetrisch, DIN VDE 0815 (VDE 0815), mit integriertem Funktionserhalt E 30, DIN 4102-12, mit rotem Außenmantel und Aufdruck -Brandmeldekabel-, JE-H(St)H, 8 x 2 x 0,8 Bd, E 30 konforme Verlegung mit den dafür zertifizierten Befestigungsmitteln.
Menge: 140,000 m
Orte: 1
Leistungsbereichkatalog: 061

**1.4.340 Schallpegelnachweis**
Schallpegelnachweis als Einzelmessung einschließlich Protokollierung und Nachweis der Einhaltung der geforderten Werte. Messung in exponierten, mit der Bauüberwachung abzustimmenden Zonen.
Menge: 30,000 St

*Hinweis: EMA*

*Hinweis: Einbruchmeldeanlage Standardbesch Ausführung Meldeanlagen*
STLB-Bau 2022-04 063
Einbruchmeldeanlagen sind auszuführen nach
- VdS-Richtlinie 2311, der Zulassungsbescheid des VdS für das System und die Errichteranerkennung ist dem Angebot in Kopie beizufügen,
- ÜEA-Richtlinien der zuständigen Landespolizei,
anwenderbezogene Bedienteile und Anzeigen beschriftet in deutscher Sprache.

**1.4.350 Einbruchmeldezentrale 24Gruppen 4potentialfr.Ausgangskontakte**
STLB-Bau 2022-04 063
Einbruchmeldezentrale DIN EN 50131-3 (VDE 0830-2-3), Sicherheitsgrad 1, Umweltklasse I DIN EN 50130-5 (VDE 0830-1-5), mit integrierter Bedien- und Anzeigeeinrichtung,
- für mind. 2 Sicherungsbereiche,
- für mind. 24 Meldergruppen, vorbereitet für 4 zusätzliche Gruppen,
- mit Melder-Einzelidentifikation,
- 4 Eingänge zur Aufschaltung potentialfreier Kontakte, einschl. Parametrierung von bis zu 5 logischen Verknüpfungen je Eingang/Kontakt,
- mind. 4 Ausgänge für nicht überwachte Alarmierungseinrichtungen,
- mind. 2 Ausgänge für überwachte Alarmierungseinrichtungen,
- mit 4 potentialfreien Ausgangskontakten, einschl. Parametrierung von bis zu 5 logischen Verknüpfungen je Kontakt,
- Energieversorgung Ausführungsart A DIN EN 50131-6 (VDE 0830-2-6),
- mit Ersatzstromversorgung, für eine Überbrückungszeit von 30 h,
- mit Registriereinrichtung als elektronischer Speicher,
- mit Übertragungseinrichtung,
- Ausführung des Kommunikationsanschlusses der Gefahrenmeldeanlage zur Kommunikation über ein GPRS-Netz, einschl. aller Komponenten der GPRS-Übertragungseinheit wie GPRS-Modem, abgesetzter Antenne, einschl. Montagekonsole, SIM-Karte vorh., Länge der Antennenleitung über 10 bis 15 m.
Menge: 1,000 St
Leistungsbereichkatalog: 063

**1.4.360 IR-Melder Streckenmelder Reichweite 25m Zustandsanzeige**
STLB-Bau 2022-04 063
Passiv-Infrarotmelder DIN EN 50131-2-2 (VDE 0830-2-2-2) mit Einzelidentifizierung, für Überfall,- Einbruchmeldeanlagen, Sicherheitsgrad 1, Umweltklasse I DIN EN 50130-5 (VDE 0830-1-5), als Streckenmelder, mind. 75 Grad senkrecht, mit Unterkriechschutz, mind. 7 senkrechte und mind. 5 waagerechte Zonen, Reichweite mind. 25 m, mit Zustandsanzeige "Melder abgedeckt/abgesprüht".
Menge: 27,000 St
Leistungsbereichkatalog: 063

**1.4.370 IR-Melder Flächenmelder Reichweite 5m Zustandsanzeige**
STLB-Bau 2022-04 063
Passiv-Infrarotmelder DIN EN 50131-2-2 (VDE 0830-2-2-2) mit Einzelidentifizierung, für Überfall,- Einbruchmeldeanlagen, Sicherheitsgrad 1, Umweltklasse I DIN EN 50130-5 (VDE 0830-1-5), als Flächenmelder, mind. 60 Grad senkrecht, mit Unterkriechschutz, mind. 2 senkrechte und mind. 8 waagerechte Zonen, Reichweite mind. 5 m, mit Zustandsanzeige "Melder abgedeckt/abgesprüht".
Menge: 11,000 St
Leistungsbereichkatalog: 063

**1.4.380 Eingabebaustein 8Eingänge**
STLB-Bau 2022-04 063
Eingabebaustein, mit 8 Eingängen, nicht überwacht, einschl. Parametrierung von mind. 5 logischen Verknüpfungen je Eingang/Kontakt, Energieversorgung aus der Zentrale über Busleitung, Gehäuse für Aufputzmontage.
Menge: 21,000 St
Leistungsbereichkatalog: 063

**1.4.390 Signalgeber optisch akustisch Schallgeber Blitzleuchte Typ A Gehäuse Kunststoff**
STLB-Bau 2022-04 063
Signalgeber, optisch und akustisch, für Gefahrenmeldeanlage für Einbruch, als elektronischer Schallgeber und Blitzleuchte einschl. Leuchtmittel, Typ A (für die Anwendung in Gebäuden), Farbton rot, Schalldruckpegel mind. 105 dB(A), in Aufputzausführung einschl. systemgebundenem Zubehör, Gehäuse aus Kunststoff, mit Überwachungskontakt gegen Sabotage.
Menge: 1,000 St
Leistungsbereichkatalog: 063

**1.4.400 Überfallmelder Handtaster Auslösekennung**
STLB-Bau 2022-04 063
Überfallmelder als Handtaster, mit Auslösekennung am Melder und in der Zentrale.
Menge: 1,000 St
Leistungsbereichkatalog: 063

**1.4.410 AWUG Einbruch Kommunikationsanschluss GPRS 8Eingänge**
STLB-Bau 2022-04 063
Automatisches Wähl- und Übertragungsgerät (AWUG) DIN EN 50136-1 (VDE 0830-5-1) für Einbruchmeldeanlagen, mit Zulassung der zuständigen Behörde für das Fernmeldewesen, Testmeldungen höchstens alle 25 h, Meldungsweitergabe DIN EN 50131-1 (VDE 0830-2-1), Ausführung des Kommunikationsanschlusses der Gefahrenmeldeanlage zur Kommunikation über ein GPRS-Netz, einschl. aller Komponenten der GPRS-Übertragungseinheit wie GPRS-Modem, abgesetzter Antenne, einschl. Montagekonsole, SIM-Karte vorh., Länge der Antennenleitung über 10 bis 15 m, mit 8 Eingängen, geeignet für die Übertragung zum Empfangsgerät der am Einbauort zuständigen hilfeleistenden Stelle, Energieversorgung aus der Zentrale.
Menge: 1,000 St
Leistungsbereichkatalog: 063

**1.4.420 Einr. zum Scharf-/Unscharfschalten geistig/elektr.**
STLB-Bau 2022-04 063
Schalteinrichtung zum Scharf-/Unscharfschalten, als Kombination geistig und elektrisch, Sicherheitsgrad 1, Tastatur mit mind. 10 Tasten, Prüfung der Betätigungsberechtigung über Magnetstreifenkarte.
Menge: 2,000 St
Leistungsbereichkatalog: 063

**1.4.430 Magnetkontakt Überwachung Türflügel Öffnung L 6m**
STLB-Bau 2022-04 063
Magnetkontakt DIN EN 50131-2-6 (VDE 0830-2-2-6) Grad 2, einschl. Betätigungsmagnet, zur Überwachung eines Türflügels auf Öffnung, einschl. Anschlussleitung, Länge mind. 6 m, oberflächenbündige Einbaumontage, mit Schrauben befestigen, einschl. Aufbaugehäuseoberteilen, Aufbaugehäuseunterteilen, Distanzplatten, Einbauflanschen und Senkblechschrauben.
Menge: 12,000 St
Leistungsbereichkatalog: 063

**1.4.440 Schließblechkontakt Überwachung Innentür**
STLB-Bau 2022-04 063
Schließblechkontakt, einschl. Befestigungswinkel, zur Überwachung einer Innentür.
Menge: 2,000 St
Leistungsbereichkatalog: 063

**1.4.450 Schließblechkontakt Überwachung Außentür**
STLB-Bau 2022-04 063
Schließblechkontakt, einschl. Befestigungswinkel, zur Überwachung einer Außentür.
Menge: 6,000 St
Leistungsbereichkatalog: 063

**1.4.460 Verteiler 4 DA**
Verteiler 4 DA mit VdS-Anerkennung zur Aufputz-Montage,
4 DA, bestehend aus einem Kunststoffgehäuse, mit
Deckelkontakt und Verteilerleisten in Lötverbindungstechnik.
Menge: 27,000 St

**1.4.470 Verteiler 24DA**
STLB-Bau 2022-04 063
Verteiler, Sicherungsgrad wie Zentrale, in Löttechnik, für 24 DA.
Menge: 8,000 St
Leistungsbereichkatalog: 063

**1.4.480 Karte ID-1 Chip**
STLB-Bau 2022-04 064
Identifikationsmerkmalträger als Karte aus Kunststoff, ID-1-Format, mit kontaktlosem Chip (RF-ID), nur lesbar.
Menge: 60,000 St
Leistungsbereichkatalog: 064

**1.4.490 Installationskabel symmetrisch J-Y(St)Y 4x2x0,8 Bd**
STLB-Bau 2022-04 061
Installationskabel, symmetrisch, DIN VDE 0815 (VDE 0815), J-Y(St)Y, 4 x 2 x 0,8 Bd.
Menge: 250,000 m
Leistungsbereichkatalog: 061

**1.4.500 Installationskabel symmetrisch J-Y(St)Y 2x2x0,8 Bd**
STLB-Bau 2022-04 061
Installationskabel, symmetrisch, DIN VDE 0815 (VDE 0815), J-Y(St)Y, 2 x 2 x 0,8 Bd.
Menge: 1640,000 m
Leistungsbereichkatalog: 061

**1.4.510 Fluchttürterminal**
Fluchtwegterminal it Codetastertur mit Zeitverzögerung
Flächenbündiger, nicht rastbarer Impuls- Nottaster mit Codetastatur / Leser
(Statusanzeige mit 99 Benutzerplätzen für Code & Datenträger)
- LED Anzeige für Betriebs- und Alarmzustände, sowie akustischer Summer
- Bei erhöhten Sicherheitsanforderungen lassen sich Code und Datenträger kombinieren
- Der Betreiber kann die Zutrittsberechtigung jederzeit ändern, sperren oder freischalten
- Manipulationsschutz kann eingeschaltet werden. Sperrzeit nach 10 falschen Codeeingaben
- Die Werkseinstellungen der Zeiten können über die BUS Codetastaturen angepasst werden

Werkseinstellung:
Kurzzeitfreigabe, Überwachungs-, Voralarm- und Alarmzeit individuell einstellbar (1-180s); Langzeit- (1-180min) & Dauerfreigabe einstellbar
6 Eingänge:
- Kurzzeitfreigabe mit Schaltuhrfunktion
- Kurzzeitfreigabe (wahlweise sperrbar mit extermenm Sabotagekontakt)
- externer Sabotagekontakt oder Riegelkontakt
- Ankerkontakt
- Türkontakt
- Brandmeldekontakt
2 Schaltkontakte als Impulskontakte 30VDC, 0,8A
2 Relais:
- Alarm (bis Quittierung) & Türstatus oder Türfreigabe (24VDC, 1,25A, max 30W)

geprüft nach EltVTR
geprüft nach EN 13637
Nottaste rot hinterleuchtet mit 2 zwangsgeführten Kontakten (Öffner/Öffner), maximale Kontaktbelastung 24VDC, 0,9A
Zustandsanzeigen rot, grün, gelb, blau und integriertem Summer
Codetastatur zur Bedienung mit Zustandsanzeigen grün, rot, gelb, blau und integriertem Summer
99 Benutzerplätze für Code, Datenträger und Code/Datenträger
2 Stück RS485-BUS Schnittstellen für Netzwerk können BUS-Bedienungen, wie Codetastatur / Leser, Schlüsselschalter & ModBUS angeschlossen werden
Integrierte Sabotagekontakte
Steckklemmen mit Schraubanschlüssen
Beleuchtetes Piktogramm nach EN 13637

Volle Programmierbarkeit vor Ort am Terminal ohne zusätzliche Steuerung oder Interface
2 Steckbrücken für optionale, externe Speisung von Verriegelungselement
Notöffnung optional ( ) mit oder ( ) ohne Zeitverzögerung
Schutzklasse IP30
Betriebsspannung: 12 oder 24VDC, ± 15%, max. 100mA
Abmessung: ca (LxBxAufbauhöhe)208x88x13,5mm
einschließlich Netzteil und Aufputzrahmen
Menge: 2,000 St

*Hinweis: GWA*

*Hinweis: Fabrikat Gaswarntechnik*
Für die nachfolgend aufgeführte Gaswarntechnik
ist ein einheitliches Fabrikat zu verwenden
Fabrikats-Grundlage der Planung (keine Vorgabe für den Angebotsersteller): MCS - Medium Control Systeme
Angebotenes Fabrikat '....................................................' .
vom Bieter einzutragen
Die Typ-Grundlage der Planung für die Zentralen:
4000-8-230V Vision
Angebotener Typ: '....................................................'

vom Bieter einzutragen
Die nachfolgend aufgeführte Leistungsbeschreibung
gliedert sich nach den Unterzentralen mit den zugeordneten
Meldern. Für gleiche Leistungen sind gleiche Preise zu kalkulieren und entsprechend anzubieten.
Montieren der Feldgeräte und Zentraleinrichtungen,
beidseitiges Auflegen der verlegten Elektroleitungen sind
in die Einheitspreise einzukalkulieren.

*Hinweis: Unterzentrale 1*

**1.4.520 Controlpanel**
Wandgehäuse-8 Analogeingänge, 10 Relaisausgänge
Modulares, mikroprozessorgesteuertes ControlPanel, Kunststoff-Wandgehäuse, Schutzart: IP54.
4 frei programmierbare Alarmschaltpunkte je Messstelle, 4 Alarmstufen speichernd oder löschend, 10 potentialfreie Schaltausgänge bis 250V/2,5A frei programmierbar erweiterbar bis 160 Relaisausgänge, 8 Analogeingänge 4-20mA frei programmierbar erweiterbar bis 128
Analogeingänge.

Bis zu 128 Busmessfühler anschließbar (RS485) 2 Digitaleingänge frei programmierbar
erweiterbar bis 64 Digitaleingänge, Mittelwertsberechnung, LED-Display, Power-, Störung- und
Alarmmeldungen, LCD-Grafik-Display zur Anzeige von Konzentrationswerten, interner Summer,
batterieunterstütze Systemuhr, Eigenüberwachung, Kaltstart, Datenschnittstelle zur
Parametrierung mittels Software, Zeitschaltuhr, Hupen- und Alarmreset, Tastbedienelemente für
Hupenreset, Alarmreset, Display-Systemsteuerungen, Leistungsaufnahme 60W,
Spannungsversorgung 230V AC oder 24V DC.

Erweiterbar mit Ferntableau, Modbusausgabe, Visualisierung, TCP/IP für Fernzugriff,
Anschlussmöglichkeit über Gateway für Feldbusebene (Bac-Net, Profinet), Anzeige NSV-Betrieb.
Gehäuse ohne Kabelverschraubungen: ca.260 x 250 x 90mm.
Menge: 1,000 St

**1.4.530 Zusatzgehäuse**
Zusatzgehäuse für 2 Module
inkl. Kabelverschraubung-für 2 Module
Kunststoff Wandgehäuse oder Schaltschankeinbau, Schutzart: IP 54
Die Erweiterungsmodule werden über eine 4-Draht Busleitung mit der Zentraleinheit verbunden
und angesteuert.
Die Baugruppe kann bis zu 1000m von der Zentraleinheit entferntinstalliert werden.
Menge: 3,000 St

**1.4.540 Analogeingangsmodul**
Analogeingangsmodul
Erweiterung um 8 Analogeingänge und 2 Digitaleingänge
Menge: 4,000 St

**1.4.550 Relaisausgangsmodul**
Relaisausgangsmodul
Erweiterung um 10 Relaisausgänge
Menge: 2,000 St

**1.4.560 GMS O2 für Sauerstoff**
GMS O2 25Vol.% EC4, für Sauerstoff
0-25Vol% - Gasmessfühler Sauerstoff - 4-Jahreszelle
GMS O2, Gasmessfühler mit Elektrochemischem Sensor,
im Polycarbonat-Gehäuse
(LxBxH) 110x80x60mm, Schutzart IP 54 (ausgenommen Gaseinlass), Montage: Decken- oder
Wand, Sinterbronzefilter, Versorgungsspannung 24V/DC +/-6V, Analoges Ausgangssignal 4-
20mA, Anschluss über Federkraftklemme, max. 1,5mm²
Menge: 14,000 St

**1.4.570 GMS CO2 für Kohlendioxid**
GMS CO2 5Vol.% IR, für Kohlendioxid
0-5Vol% - Gasmessfühler Kohlendioxid
MCS GMS IR, Gasmessfühler mit Infrarot-Sensor, Gasart und Messbereich abhängig vom
verwendeten Sensor, im Polycarbonat-Gehäuse (LxBxH) 110x80x60mm, Schutzart IP 54
(ausgenommen Gaseinlass), Montage: Decken-oder Wand, Sinterbronzefilter,
Versorgungsspannung 24V/DC +/-6V DC, Analoges Ausgangssignal 4-20mA, Anschluss über
Reihenklemme, Anschlussleitung: 2x2x0,8mm
Menge: 6,000 St

**1.4.580 GMS O2 für Helium**
GMS O2 25Vol.% EC4, für Helium
0-25Vol% - Gasmessfühler Sauerstoff - 4-Jahreszelle
GMS O2, Gasmessfühler mit Elektrochemischem Sensor,
im Polycarbonat-Gehäuse
(LxBxH) 110x80x60mm, Schutzart IP 54 (ausgenommen Gaseinlass), Montage: Decken- oder
Wand, Sinterbronzefilter, Versorgungsspannung 24V/DC +/-6V, Analoges Ausgangssignal 4-
20mA, Anschluss über Federkraftklemme, max. 1,5mm²
Menge: 6,000 St

**1.4.590 GMS H2 für Wasserstoff**
GMS H2 100%UEG PL, für Wasserstoff
0-100% UEG - Gasmessfühler Wasserstoff
Zolltarifnummer: HS-Code: 9027.1010
MCS GMS PL, Gasmessfühler für Brennbare Gase, Messprinzip: Wärmetönung, Messbereich 0-
100 %UEG, im Polycarbonat-Gehäuse (LxBxH) 110x80x60mm, Schutzart IP 54
(ausgenommen Gaseinlass), Montage: Decken-
oder Wand, Sinterbronzefilter, Temperaturbereich: +5°C...
+40°C, Druckbereich: 900 – 1100 hPa, rel. Feuchte: 15-90% (Kondensation vermeiden),
Analoges Ausgangssignal: 4-20 mA, Betriebsspannung: 24V/DC +/- 6V DC, Anschluss:
Reihenklemme steckbar, Anschlussleitung: 2x2x0,8mm
Menge: 6,000 St

**1.4.600 GMS C3H8 für Propan**
GMS C3H8 100%UEG PL, für Propan
0-100%UEG - Gasmessfühler Propan
Zolltarifnummer: HS-Code: 9027.1010
MCS GMS PL, Gasmessfühler für Brennbare Gase, Messprinzip: Wärmetönung, Messbereich 0-
100 %UEG, im Polycarbonat-Gehäuse (LxBxH) 110x80x60mm, Schutzart IP 54
(ausgenommen Gaseinlass), Montage: Decken
- oder Wand, Sinterbronzefilter, Temperaturbereich: +5°C...
+40°C, Druckbereich: 900 – 1100 hPa, rel. Feuchte: 15-90% (Kondensation vermeiden),
Analoges Ausgangssignal: 4-20 mA, Betriebsspannung: 24V/DC +/- 6V DC, Anschluss:
Reihenklemme steckbar, Anschlussleitung: 2x2x0,8mm
Menge: 6,000 St

**1.4.610 Ampel**
Kombinierte Ampel
inkl. Kabelverschraubung
bestehend aus:
Leuchtmelder gelb
Leuchtmelder rot
Summer
Wandbefestigung.
24 Volt DC
Menge: 8,000 St

**1.4.620 Warnschild**
Warnschild "GASALARM"
Aufschrift: GASALARM-rote Schrift auf weißem Hintergrund,
ca. 245x60 mm Kunststoff
Menge: 8,000 St

*Hinweis: Unterzentrale 2*

**1.4.630 Controlpanel**
Wandgehäuse-8 Analogeingänge, 10 Relaisausgänge
Modulares, mikroprozessorgesteuertes ControlPanel, Kunststoff-Wandgehäuse, Schutzart: IP54.
4 frei programmierbare Alarmschaltpunkte je Messstelle, 4 Alarmstufen speichernd oder löschend, 10 potentialfreie Schaltausgänge bis 250V/2,5A frei programmierbar erweiterbar bis 160 Relaisausgänge, 8 Analogeingänge 4-20mA frei programmierbar erweiterbar bis 128
Analogeingänge.

Bis zu 128 Busmessfühler anschließbar (RS485) 2 Digitaleingänge frei programmierbar
erweiterbar bis 64 Digitaleingänge, Mittelwertsberechnung, LED-Display, Power-, Störung- und
Alarmmeldungen, LCD-Grafik-Display zur Anzeige von Konzentrationswerten, interner Summer,
batterieunterstütze Systemuhr, Eigenüberwachung, Kaltstart, Datenschnittstelle zur
Parametrierung mittels Software, Zeitschaltuhr, Hupen- und Alarmreset, Tastbedienelemente für
Hupenreset, Alarmreset, Display-Systemsteuerungen, Leistungsaufnahme 60W,
Spannungsversorgung 230V AC oder 24V DC.

Erweiterbar mit Ferntableau, Modbusausgabe, Visualisierung, TCP/IP für Fernzugriff,
Anschlussmöglichkeit über Gateway für Feldbusebene (Bac-Net, Profinet), Anzeige NSV-Betrieb.
Gehäuse ohne Kabelverschraubungen: ca.260 x 250 x 90mm.
Menge: 1,000 St

**1.4.640 Zusatzgehäuse**
Zusatzgehäuse für 2 Module
inkl. Kabelverschraubung-für 2 Module
Kunststoff Wandgehäuse oder Schaltschankeinbau, Schutzart: IP 54
Die Erweiterungsmodule werden über eine 4-Draht Busleitung mit der Zentraleinheit verbunden
und angesteuert.
Die Baugruppe kann bis zu 1000m von der Zentraleinheit entferntinstalliert werden.
Menge: 3,000 St

**1.4.650 Analogeingangsmodul**
Analogeingangsmodul
Erweiterung um 8 Analogeingänge und 2 Digitaleingänge
Menge: 2,000 St

**1.4.660 Relaisausgangsmodul**
Relaisausgangsmodul
Erweiterung um 10 Relaisausgänge
Menge: 3,000 St

**1.4.670 GMS O2 für Sauerstoff**
GMS O2 25Vol.% EC4, für Sauerstoff
0-25Vol% - Gasmessfühler Sauerstoff - 4-Jahreszelle
GMS O2, Gasmessfühler mit Elektrochemischem Sensor,
im Polycarbonat-Gehäuse
(LxBxH) 110x80x60mm, Schutzart IP 54 (ausgenommen Gaseinlass), Montage: Decken- oder
Wand, Sinterbronzefilter, Versorgungsspannung 24V/DC +/-6V, Analoges Ausgangssignal 4-
20mA, Anschluss über Federkraftklemme, max. 1,5mm²
Menge: 9,000 St

**1.4.680 GMS CO2 für Kohlendioxid**
GMS CO2 5Vol.% IR, für Kohlendioxid
0-5Vol% - Gasmessfühler Kohlendioxid
MCS GMS IR, Gasmessfühler mit Infrarot-Sensor, Gasart und Messbereich abhängig vom
verwendeten Sensor, im Polycarbonat-Gehäuse (LxBxH) 110x80x60mm, Schutzart IP 54
(ausgenommen Gaseinlass), Montage: Decken-oder Wand, Sinterbronzefilter,
Versorgungsspannung 24V/DC +/-6V DC, Analoges Ausgangssignal 4-20mA, Anschluss über
Reihenklemme, Anschlussleitung: 2x2x0,8mm
Menge: 9,000 St

**1.4.690 Ampel**
Kombinierte Ampel
inkl. Kabelverschraubung
bestehend aus:
Leuchtmelder gelb
Leuchtmelder rot
Summer
Wandbefestigung.
24 Volt DC
Menge: 10,000 St

**1.4.700 Warnschild**
Warnschild "GASALARM"
Aufschrift: GASALARM-rote Schrift auf weißem Hintergrund,
ca. 245x60 mm Kunststoff
Menge: 10,000 St

*Hinweis: Unterzentrale 3*

**1.4.710 Controlpanel**
Wandgehäuse-8 Analogeingänge, 10 Relaisausgänge
Modulares, mikroprozessorgesteuertes ControlPanel, Kunststoff-Wandgehäuse, Schutzart: IP54.
4 frei programmierbare Alarmschaltpunkte je Messstelle, 4 Alarmstufen speichernd oder löschend, 10 potentialfreie Schaltausgänge bis 250V/2,5A frei programmierbar erweiterbar bis 160 Relaisausgänge, 8 Analogeingänge 4-20mA frei programmierbar erweiterbar bis 128
Analogeingänge.

Bis zu 128 Busmessfühler anschließbar (RS485) 2 Digitaleingänge frei programmierbar
erweiterbar bis 64 Digitaleingänge, Mittelwertsberechnung, LED-Display, Power-, Störung- und
Alarmmeldungen, LCD-Grafik-Display zur Anzeige von Konzentrationswerten, interner Summer,
batterieunterstütze Systemuhr, Eigenüberwachung, Kaltstart, Datenschnittstelle zur
Parametrierung mittels Software, Zeitschaltuhr, Hupen- und Alarmreset, Tastbedienelemente für
Hupenreset, Alarmreset, Display-Systemsteuerungen, Leistungsaufnahme 60W,
Spannungsversorgung 230V AC oder 24V DC.

Erweiterbar mit Ferntableau, Modbusausgabe, Visualisierung, TCP/IP für Fernzugriff,
Anschlussmöglichkeit über Gateway für Feldbusebene (Bac-Net, Profinet), Anzeige NSV-Betrieb.
Gehäuse ohne Kabelverschraubungen: ca.260 x 250 x 90mm.
Menge: 1,000 St

**1.4.720 Zusatzgehäuse**
Zusatzgehäuse für 2 Module
inkl. Kabelverschraubung-für 2 Module
Kunststoff Wandgehäuse oder Schaltschankeinbau, Schutzart: IP 54
Die Erweiterungsmodule werden über eine 4-Draht Busleitung mit der Zentraleinheit verbunden
und angesteuert.
Die Baugruppe kann bis zu 1000m von der Zentraleinheit entferntinstalliert werden.
Menge: 1,000 St

**1.4.730 Analogeingangsmodul**
Analogeingangsmodul
Erweiterung um 8 Analogeingänge und 2 Digitaleingänge
Menge: 1,000 St

**1.4.740 Relaisausgangsmodul**
Relaisausgangsmodul
Erweiterung um 10 Relaisausgänge
Menge: 1,000 St

**1.4.750 GMS O2 für Sauerstoff**
GMS O2 25Vol.% EC4, für Sauerstoff
0-25Vol% - Gasmessfühler Sauerstoff - 4-Jahreszelle
GMS O2, Gasmessfühler mit Elektrochemischem Sensor,
im Polycarbonat-Gehäuse
(LxBxH) 110x80x60mm, Schutzart IP 54 (ausgenommen Gaseinlass), Montage: Decken- oder
Wand, Sinterbronzefilter, Versorgungsspannung 24V/DC +/-6V, Analoges Ausgangssignal 4-
20mA, Anschluss über Federkraftklemme, max. 1,5mm²
Menge: 3,000 St

**1.4.760 GMS CO2 für Kohlendioxid**
GMS CO2 5Vol.% IR, für Kohlendioxid
0-5Vol% - Gasmessfühler Kohlendioxid
MCS GMS IR, Gasmessfühler mit Infrarot-Sensor, Gasart und Messbereich abhängig vom
verwendeten Sensor, im Polycarbonat-Gehäuse (LxBxH) 110x80x60mm, Schutzart IP 54
(ausgenommen Gaseinlass), Montage: Decken-oder Wand, Sinterbronzefilter,
Versorgungsspannung 24V/DC +/-6V DC, Analoges Ausgangssignal 4-20mA, Anschluss über
Reihenklemme, Anschlussleitung: 2x2x0,8mm
Menge: 3,000 St

**1.4.770 GMS O2 für Helium**
GMS O2 25Vol.% EC4, für Helium
0-25Vol% - Gasmessfühler Sauerstoff - 4-Jahreszelle
GMS O2, Gasmessfühler mit Elektrochemischem Sensor,
im Polycarbonat-Gehäuse
(LxBxH) 110x80x60mm, Schutzart IP 54 (ausgenommen Gaseinlass), Montage: Decken- oder
Wand, Sinterbronzefilter, Versorgungsspannung 24V/DC +/-6V, Analoges Ausgangssignal 4-
20mA, Anschluss über Federkraftklemme, max. 1,5mm²
Menge: 3,000 St

**1.4.780 GMS H2 für Wasserstoff**
GMS H2 100%UEG PL, für Wasserstoff
0-100% UEG - Gasmessfühler Wasserstoff
Zolltarifnummer: HS-Code: 9027.1010
MCS GMS PL, Gasmessfühler für Brennbare Gase, Messprinzip: Wärmetönung, Messbereich 0-
100 %UEG, im Polycarbonat-Gehäuse (LxBxH) 110x80x60mm, Schutzart IP 54
(ausgenommen Gaseinlass), Montage: Decken-
oder Wand, Sinterbronzefilter, Temperaturbereich: +5°C...
+40°C, Druckbereich: 900 – 1100 hPa, rel. Feuchte: 15-90% (Kondensation vermeiden),
Analoges Ausgangssignal: 4-20 mA, Betriebsspannung: 24V/DC +/- 6V DC, Anschluss:
Reihenklemme steckbar, Anschlussleitung: 2x2x0,8mm
Menge: 3,000 St

**1.4.790 GMS C3H8 für Propan**
GMS C3H8 100%UEG PL, für Propan
0-100%UEG - Gasmessfühler Propan
Zolltarifnummer: HS-Code: 9027.1010
MCS GMS PL, Gasmessfühler für Brennbare Gase, Messprinzip: Wärmetönung, Messbereich 0-
100 %UEG, im Polycarbonat-Gehäuse (LxBxH) 110x80x60mm, Schutzart IP 54
(ausgenommen Gaseinlass), Montage: Decken
- oder Wand, Sinterbronzefilter, Temperaturbereich: +5°C...
+40°C, Druckbereich: 900 – 1100 hPa, rel. Feuchte: 15-90% (Kondensation vermeiden),
Analoges Ausgangssignal: 4-20 mA, Betriebsspannung: 24V/DC +/- 6V DC, Anschluss:
Reihenklemme steckbar, Anschlussleitung: 2x2x0,8mm
Menge: 3,000 St

**1.4.800 Ampel**
Kombinierte Ampel
inkl. Kabelverschraubung
bestehend aus:
Leuchtmelder gelb
Leuchtmelder rot
Summer
Wandbefestigung.
24 Volt DC
Menge: 5,000 St

**1.4.810 Warnschild**
Warnschild "GASALARM"
Aufschrift: GASALARM-rote Schrift auf weißem Hintergrund,
ca. 245x60 mm Kunststoff
Menge: 5,000 St

*Hinweis: Unterzentrale 4*

**1.4.820 Controlpanel**
Wandgehäuse-8 Analogeingänge, 10 Relaisausgänge
Modulares, mikroprozessorgesteuertes ControlPanel, Kunststoff-Wandgehäuse, Schutzart: IP54.
4 frei programmierbare Alarmschaltpunkte je Messstelle, 4 Alarmstufen speichernd oder löschend, 10 potentialfreie Schaltausgänge bis 250V/2,5A frei programmierbar erweiterbar bis 160 Relaisausgänge, 8 Analogeingänge 4-20mA frei programmierbar erweiterbar bis 128
Analogeingänge.

Bis zu 128 Busmessfühler anschließbar (RS485) 2 Digitaleingänge frei programmierbar
erweiterbar bis 64 Digitaleingänge, Mittelwertsberechnung, LED-Display, Power-, Störung- und
Alarmmeldungen, LCD-Grafik-Display zur Anzeige von Konzentrationswerten, interner Summer,
batterieunterstütze Systemuhr, Eigenüberwachung, Kaltstart, Datenschnittstelle zur
Parametrierung mittels Software, Zeitschaltuhr, Hupen- und Alarmreset, Tastbedienelemente für
Hupenreset, Alarmreset, Display-Systemsteuerungen, Leistungsaufnahme 60W,
Spannungsversorgung 230V AC oder 24V DC.

Erweiterbar mit Ferntableau, Modbusausgabe, Visualisierung, TCP/IP für Fernzugriff,
Anschlussmöglichkeit über Gateway für Feldbusebene (Bac-Net, Profinet), Anzeige NSV-Betrieb.
Gehäuse ohne Kabelverschraubungen: ca.260 x 250 x 90mm.
Menge: 1,000 St

**1.4.830 Zusatzgehäuse**
Zusatzgehäuse für 2 Module
inkl. Kabelverschraubung-für 2 Module
Kunststoff Wandgehäuse oder Schaltschankeinbau, Schutzart: IP 54
Die Erweiterungsmodule werden über eine 4-Draht Busleitung mit der Zentraleinheit verbunden
und angesteuert.
Die Baugruppe kann bis zu 1000m von der Zentraleinheit entferntinstalliert werden.
Menge: 2,000 St

**1.4.840 Analogeingangsmodul**
Analogeingangsmodul
Erweiterung um 8 Analogeingänge und 2 Digitaleingänge
Menge: 2,000 St

**1.4.850 Relaisausgangsmodul**
Relaisausgangsmodul
Erweiterung um 10 Relaisausgänge
Menge: 1,000 St

**1.4.860 GMS O2 für Sauerstoff**
GMS O2 25Vol.% EC4, für Sauerstoff
0-25Vol% - Gasmessfühler Sauerstoff - 4-Jahreszelle
GMS O2, Gasmessfühler mit Elektrochemischem Sensor,
im Polycarbonat-Gehäuse
(LxBxH) 110x80x60mm, Schutzart IP 54 (ausgenommen Gaseinlass), Montage: Decken- oder
Wand, Sinterbronzefilter, Versorgungsspannung 24V/DC +/-6V, Analoges Ausgangssignal 4-
20mA, Anschluss über Federkraftklemme, max. 1,5mm²
Menge: 9,000 St

**1.4.870 GMS CO2 für Kohlendioxid**
GMS CO2 5Vol.% IR, für Kohlendioxid
0-5Vol% - Gasmessfühler Kohlendioxid
MCS GMS IR, Gasmessfühler mit Infrarot-Sensor, Gasart und Messbereich abhängig vom
verwendeten Sensor, im Polycarbonat-Gehäuse (LxBxH) 110x80x60mm, Schutzart IP 54
(ausgenommen Gaseinlass), Montage: Decken-oder Wand, Sinterbronzefilter,
Versorgungsspannung 24V/DC +/-6V DC, Analoges Ausgangssignal 4-20mA, Anschluss über
Reihenklemme, Anschlussleitung: 2x2x0,8mm
Menge: 3,000 St

**1.4.880 GMS O2 für Helium**
GMS O2 25Vol.% EC4, für Helium
0-25Vol% - Gasmessfühler Sauerstoff - 4-Jahreszelle
GMS O2, Gasmessfühler mit Elektrochemischem Sensor,
im Polycarbonat-Gehäuse
(LxBxH) 110x80x60mm, Schutzart IP 54 (ausgenommen Gaseinlass), Montage: Decken- oder
Wand, Sinterbronzefilter, Versorgungsspannung 24V/DC +/-6V, Analoges Ausgangssignal 4-
20mA, Anschluss über Federkraftklemme, max. 1,5mm²
Menge: 3,000 St

**1.4.890 GMS H2 für Wasserstoff**
GMS H2 100%UEG PL, für Wasserstoff
0-100% UEG - Gasmessfühler Wasserstoff
Zolltarifnummer: HS-Code: 9027.1010
MCS GMS PL, Gasmessfühler für Brennbare Gase, Messprinzip: Wärmetönung, Messbereich 0-
100 %UEG, im Polycarbonat-Gehäuse (LxBxH) 110x80x60mm, Schutzart IP 54
(ausgenommen Gaseinlass), Montage: Decken-
oder Wand, Sinterbronzefilter, Temperaturbereich: +5°C...
+40°C, Druckbereich: 900 – 1100 hPa, rel. Feuchte: 15-90% (Kondensation vermeiden),
Analoges Ausgangssignal: 4-20 mA, Betriebsspannung: 24V/DC +/- 6V DC, Anschluss:
Reihenklemme steckbar, Anschlussleitung: 2x2x0,8mm
Menge: 3,000 St

**1.4.900 GMS C3H8 für Propan**
GMS C3H8 100%UEG PL, für Propan
0-100%UEG - Gasmessfühler Propan
Zolltarifnummer: HS-Code: 9027.1010
MCS GMS PL, Gasmessfühler für Brennbare Gase, Messprinzip: Wärmetönung, Messbereich 0-
100 %UEG, im Polycarbonat-Gehäuse (LxBxH) 110x80x60mm, Schutzart IP 54
(ausgenommen Gaseinlass), Montage: Decken
- oder Wand, Sinterbronzefilter, Temperaturbereich: +5°C...
+40°C, Druckbereich: 900 – 1100 hPa, rel. Feuchte: 15-90% (Kondensation vermeiden),
Analoges Ausgangssignal: 4-20 mA, Betriebsspannung: 24V/DC +/- 6V DC, Anschluss:
Reihenklemme steckbar, Anschlussleitung: 2x2x0,8mm
Menge: 3,000 St

**1.4.910 Ampel**
Kombinierte Ampel
inkl. Kabelverschraubung
bestehend aus:
Leuchtmelder gelb
Leuchtmelder rot
Summer
Wandbefestigung.
24 Volt DC
Menge: 5,000 St

**1.4.920 Warnschild**
Warnschild "GASALARM"
Aufschrift: GASALARM-rote Schrift auf weißem Hintergrund,
ca. 245x60 mm Kunststoff
Menge: 5,000 St

*Hinweis: Unterzentrale 5*

**1.4.930 Controlpanel**
Wandgehäuse-8 Analogeingänge, 10 Relaisausgänge
Modulares, mikroprozessorgesteuertes ControlPanel, Kunststoff-Wandgehäuse, Schutzart: IP54.
4 frei programmierbare Alarmschaltpunkte je Messstelle, 4 Alarmstufen speichernd oder löschend, 10 potentialfreie Schaltausgänge bis 250V/2,5A frei programmierbar erweiterbar bis 160 Relaisausgänge, 8 Analogeingänge 4-20mA frei programmierbar erweiterbar bis 128
Analogeingänge.

Bis zu 128 Busmessfühler anschließbar (RS485) 2 Digitaleingänge frei programmierbar
erweiterbar bis 64 Digitaleingänge, Mittelwertsberechnung, LED-Display, Power-, Störung- und
Alarmmeldungen, LCD-Grafik-Display zur Anzeige von Konzentrationswerten, interner Summer,
batterieunterstütze Systemuhr, Eigenüberwachung, Kaltstart, Datenschnittstelle zur
Parametrierung mittels Software, Zeitschaltuhr, Hupen- und Alarmreset, Tastbedienelemente für
Hupenreset, Alarmreset, Display-Systemsteuerungen, Leistungsaufnahme 60W,
Spannungsversorgung 230V AC oder 24V DC.

Erweiterbar mit Ferntableau, Modbusausgabe, Visualisierung, TCP/IP für Fernzugriff,
Anschlussmöglichkeit über Gateway für Feldbusebene (Bac-Net, Profinet), Anzeige NSV-Betrieb.
Gehäuse ohne Kabelverschraubungen: ca.260 x 250 x 90mm.
Menge: 1,000 St

**1.4.940 Zusatzgehäuse**
Zusatzgehäuse für 2 Module
inkl. Kabelverschraubung-für 2 Module
Kunststoff Wandgehäuse oder Schaltschankeinbau, Schutzart: IP 54
Die Erweiterungsmodule werden über eine 4-Draht Busleitung mit der Zentraleinheit verbunden
und angesteuert.
Die Baugruppe kann bis zu 1000m von der Zentraleinheit entferntinstalliert werden.
Menge: 3,000 St

**1.4.950 Analogeingangsmodul**
Analogeingangsmodul
Erweiterung um 8 Analogeingänge und 2 Digitaleingänge
Menge: 4,000 St

**1.4.960 Relaisausgangsmodul**
Relaisausgangsmodul
Erweiterung um 10 Relaisausgänge
Menge: 2,000 St

**1.4.970 GMS O2 für Sauerstoff**
GMS O2 25Vol.% EC4, für Sauerstoff
0-25Vol% - Gasmessfühler Sauerstoff - 4-Jahreszelle
GMS O2, Gasmessfühler mit Elektrochemischem Sensor,
im Polycarbonat-Gehäuse
(LxBxH) 110x80x60mm, Schutzart IP 54 (ausgenommen Gaseinlass), Montage: Decken- oder
Wand, Sinterbronzefilter, Versorgungsspannung 24V/DC +/-6V, Analoges Ausgangssignal 4-
20mA, Anschluss über Federkraftklemme, max. 1,5mm²
Menge: 15,000 St

**1.4.980 GMS CO2 für Kohlendioxid**
GMS CO2 5Vol.% IR, für Kohlendioxid
0-5Vol% - Gasmessfühler Kohlendioxid
MCS GMS IR, Gasmessfühler mit Infrarot-Sensor, Gasart und Messbereich abhängig vom
verwendeten Sensor, im Polycarbonat-Gehäuse (LxBxH) 110x80x60mm, Schutzart IP 54
(ausgenommen Gaseinlass), Montage: Decken-oder Wand, Sinterbronzefilter,
Versorgungsspannung 24V/DC +/-6V DC, Analoges Ausgangssignal 4-20mA, Anschluss über
Reihenklemme, Anschlussleitung: 2x2x0,8mm
Menge: 6,000 St

**1.4.990 GMS O2 für Helium**
GMS O2 25Vol.% EC4, für Helium
0-25Vol% - Gasmessfühler Sauerstoff - 4-Jahreszelle
GMS O2, Gasmessfühler mit Elektrochemischem Sensor,
im Polycarbonat-Gehäuse
(LxBxH) 110x80x60mm, Schutzart IP 54 (ausgenommen Gaseinlass), Montage: Decken- oder
Wand, Sinterbronzefilter, Versorgungsspannung 24V/DC +/-6V, Analoges Ausgangssignal 4-
20mA, Anschluss über Federkraftklemme, max. 1,5mm²
Menge: 6,000 St

**1.4.1000 GMS H2 für Wasserstoff**
GMS H2 100%UEG PL, für Wasserstoff
0-100% UEG - Gasmessfühler Wasserstoff
Zolltarifnummer: HS-Code: 9027.1010
MCS GMS PL, Gasmessfühler für Brennbare Gase, Messprinzip: Wärmetönung, Messbereich 0-
100 %UEG, im Polycarbonat-Gehäuse (LxBxH) 110x80x60mm, Schutzart IP 54
(ausgenommen Gaseinlass), Montage: Decken-
oder Wand, Sinterbronzefilter, Temperaturbereich: +5°C...
+40°C, Druckbereich: 900 – 1100 hPa, rel. Feuchte: 15-90% (Kondensation vermeiden),
Analoges Ausgangssignal: 4-20 mA, Betriebsspannung: 24V/DC +/- 6V DC, Anschluss:
Reihenklemme steckbar, Anschlussleitung: 2x2x0,8mm
Menge: 6,000 St

**1.4.1010 GMS C3H8 für Propan**
GMS C3H8 100%UEG PL, für Propan
0-100%UEG - Gasmessfühler Propan
Zolltarifnummer: HS-Code: 9027.1010
MCS GMS PL, Gasmessfühler für Brennbare Gase, Messprinzip: Wärmetönung, Messbereich 0-
100 %UEG, im Polycarbonat-Gehäuse (LxBxH) 110x80x60mm, Schutzart IP 54
(ausgenommen Gaseinlass), Montage: Decken
- oder Wand, Sinterbronzefilter, Temperaturbereich: +5°C...
+40°C, Druckbereich: 900 – 1100 hPa, rel. Feuchte: 15-90% (Kondensation vermeiden),
Analoges Ausgangssignal: 4-20 mA, Betriebsspannung: 24V/DC +/- 6V DC, Anschluss:
Reihenklemme steckbar, Anschlussleitung: 2x2x0,8mm
Menge: 6,000 St

**1.4.1020 Ampel**
Kombinierte Ampel
inkl. Kabelverschraubung
bestehend aus:
Leuchtmelder gelb
Leuchtmelder rot
Summer
Wandbefestigung.
24 Volt DC
Menge: 8,000 St

**1.4.1030 Warnschild**
Warnschild "GASALARM"
Aufschrift: GASALARM-rote Schrift auf weißem Hintergrund,
ca. 245x60 mm Kunststoff
Menge: 8,000 St

*Hinweis: Unterzentrale 6*

**1.4.1040 Controlpanel**
Wandgehäuse-8 Analogeingänge, 10 Relaisausgänge
Modulares, mikroprozessorgesteuertes ControlPanel, Kunststoff-Wandgehäuse, Schutzart: IP54.
4 frei programmierbare Alarmschaltpunkte je Messstelle, 4 Alarmstufen speichernd oder löschend, 10 potentialfreie Schaltausgänge bis 250V/2,5A frei programmierbar erweiterbar bis 160 Relaisausgänge, 8 Analogeingänge 4-20mA frei programmierbar erweiterbar bis 128
Analogeingänge.

Bis zu 128 Busmessfühler anschließbar (RS485) 2 Digitaleingänge frei programmierbar
erweiterbar bis 64 Digitaleingänge, Mittelwertsberechnung, LED-Display, Power-, Störung- und
Alarmmeldungen, LCD-Grafik-Display zur Anzeige von Konzentrationswerten, interner Summer,
batterieunterstütze Systemuhr, Eigenüberwachung, Kaltstart, Datenschnittstelle zur
Parametrierung mittels Software, Zeitschaltuhr, Hupen- und Alarmreset, Tastbedienelemente für
Hupenreset, Alarmreset, Display-Systemsteuerungen, Leistungsaufnahme 60W,
Spannungsversorgung 230V AC oder 24V DC.

Erweiterbar mit Ferntableau, Modbusausgabe, Visualisierung, TCP/IP für Fernzugriff,
Anschlussmöglichkeit über Gateway für Feldbusebene (Bac-Net, Profinet), Anzeige NSV-Betrieb.
Gehäuse ohne Kabelverschraubungen: ca.260 x 250 x 90mm.
Menge: 1,000 St

**1.4.1050 Zusatzgehäuse**
Zusatzgehäuse für 2 Module
inkl. Kabelverschraubung-für 2 Module
Kunststoff Wandgehäuse oder Schaltschankeinbau, Schutzart: IP 54
Die Erweiterungsmodule werden über eine 4-Draht Busleitung mit der Zentraleinheit verbunden
und angesteuert.
Die Baugruppe kann bis zu 1000m von der Zentraleinheit entferntinstalliert werden.
Menge: 3,000 St

**1.4.1060 Analogeingangsmodul**
Analogeingangsmodul
Erweiterung um 8 Analogeingänge und 2 Digitaleingänge
Menge: 4,000 St

**1.4.1070 Relaisausgangsmodul**
Relaisausgangsmodul
Erweiterung um 10 Relaisausgänge
Menge: 2,000 St

**1.4.1080 GMS O2 für Sauerstoff**
GMS O2 25Vol.% EC4, für Sauerstoff
0-25Vol% - Gasmessfühler Sauerstoff - 4-Jahreszelle
GMS O2, Gasmessfühler mit Elektrochemischem Sensor,
im Polycarbonat-Gehäuse
(LxBxH) 110x80x60mm, Schutzart IP 54 (ausgenommen Gaseinlass), Montage: Decken- oder
Wand, Sinterbronzefilter, Versorgungsspannung 24V/DC +/-6V, Analoges Ausgangssignal 4-
20mA, Anschluss über Federkraftklemme, max. 1,5mm²
Menge: 15,000 St

**1.4.1090 GMS CO2 für Kohlendioxid**
GMS CO2 5Vol.% IR, für Kohlendioxid
0-5Vol% - Gasmessfühler Kohlendioxid
MCS GMS IR, Gasmessfühler mit Infrarot-Sensor, Gasart und Messbereich abhängig vom
verwendeten Sensor, im Polycarbonat-Gehäuse (LxBxH) 110x80x60mm, Schutzart IP 54
(ausgenommen Gaseinlass), Montage: Decken-oder Wand, Sinterbronzefilter,
Versorgungsspannung 24V/DC +/-6V DC, Analoges Ausgangssignal 4-20mA, Anschluss über
Reihenklemme, Anschlussleitung: 2x2x0,8mm
Menge: 6,000 St

**1.4.1100 GMS O2 für Helium**
GMS O2 25Vol.% EC4, für Helium
0-25Vol% - Gasmessfühler Sauerstoff - 4-Jahreszelle
GMS O2, Gasmessfühler mit Elektrochemischem Sensor,
im Polycarbonat-Gehäuse
(LxBxH) 110x80x60mm, Schutzart IP 54 (ausgenommen Gaseinlass), Montage: Decken- oder
Wand, Sinterbronzefilter, Versorgungsspannung 24V/DC +/-6V, Analoges Ausgangssignal 4-
20mA, Anschluss über Federkraftklemme, max. 1,5mm²
Menge: 6,000 St

**1.4.1110 GMS H2 für Wasserstoff**
GMS H2 100%UEG PL, für Wasserstoff
0-100% UEG - Gasmessfühler Wasserstoff
Zolltarifnummer: HS-Code: 9027.1010
MCS GMS PL, Gasmessfühler für Brennbare Gase, Messprinzip: Wärmetönung, Messbereich 0-
100 %UEG, im Polycarbonat-Gehäuse (LxBxH) 110x80x60mm, Schutzart IP 54
(ausgenommen Gaseinlass), Montage: Decken-
oder Wand, Sinterbronzefilter, Temperaturbereich: +5°C...
+40°C, Druckbereich: 900 – 1100 hPa, rel. Feuchte: 15-90% (Kondensation vermeiden),
Analoges Ausgangssignal: 4-20 mA, Betriebsspannung: 24V/DC +/- 6V DC, Anschluss:
Reihenklemme steckbar, Anschlussleitung: 2x2x0,8mm
Menge: 6,000 St

**1.4.1120 GMS C3H8 für Propan**
GMS C3H8 100%UEG PL, für Propan
0-100%UEG - Gasmessfühler Propan
Zolltarifnummer: HS-Code: 9027.1010
MCS GMS PL, Gasmessfühler für Brennbare Gase, Messprinzip: Wärmetönung, Messbereich 0-
100 %UEG, im Polycarbonat-Gehäuse (LxBxH) 110x80x60mm, Schutzart IP 54
(ausgenommen Gaseinlass), Montage: Decken
- oder Wand, Sinterbronzefilter, Temperaturbereich: +5°C...
+40°C, Druckbereich: 900 – 1100 hPa, rel. Feuchte: 15-90% (Kondensation vermeiden),
Analoges Ausgangssignal: 4-20 mA, Betriebsspannung: 24V/DC +/- 6V DC, Anschluss:
Reihenklemme steckbar, Anschlussleitung: 2x2x0,8mm
Menge: 6,000 St

**1.4.1130 Ampel**
Kombinierte Ampel
inkl. Kabelverschraubung
bestehend aus:
Leuchtmelder gelb
Leuchtmelder rot
Summer
Wandbefestigung.
24 Volt DC
Menge: 8,000 St

**1.4.1140 Warnschild**
Warnschild "GASALARM"
Aufschrift: GASALARM-rote Schrift auf weißem Hintergrund,
ca. 245x60 mm Kunststoff
Menge: 8,000 St

*Hinweis: Unterzentrale 7*

**1.4.1150 Controlpanel**
Wandgehäuse-8 Analogeingänge, 10 Relaisausgänge
Modulares, mikroprozessorgesteuertes ControlPanel, Kunststoff-Wandgehäuse, Schutzart: IP54.
4 frei programmierbare Alarmschaltpunkte je Messstelle, 4 Alarmstufen speichernd oder löschend, 10 potentialfreie Schaltausgänge bis 250V/2,5A frei programmierbar erweiterbar bis 160 Relaisausgänge, 8 Analogeingänge 4-20mA frei programmierbar erweiterbar bis 128
Analogeingänge.

Bis zu 128 Busmessfühler anschließbar (RS485) 2 Digitaleingänge frei programmierbar
erweiterbar bis 64 Digitaleingänge, Mittelwertsberechnung, LED-Display, Power-, Störung- und
Alarmmeldungen, LCD-Grafik-Display zur Anzeige von Konzentrationswerten, interner Summer,
batterieunterstütze Systemuhr, Eigenüberwachung, Kaltstart, Datenschnittstelle zur
Parametrierung mittels Software, Zeitschaltuhr, Hupen- und Alarmreset, Tastbedienelemente für
Hupenreset, Alarmreset, Display-Systemsteuerungen, Leistungsaufnahme 60W,
Spannungsversorgung 230V AC oder 24V DC.

Erweiterbar mit Ferntableau, Modbusausgabe, Visualisierung, TCP/IP für Fernzugriff,
Anschlussmöglichkeit über Gateway für Feldbusebene (Bac-Net, Profinet), Anzeige NSV-Betrieb.
Gehäuse ohne Kabelverschraubungen: ca.260 x 250 x 90mm.
Menge: 1,000 St

**1.4.1160 Zusatzgehäuse**
Zusatzgehäuse für 2 Module
inkl. Kabelverschraubung-für 2 Module
Kunststoff Wandgehäuse oder Schaltschankeinbau, Schutzart: IP 54
Die Erweiterungsmodule werden über eine 4-Draht Busleitung mit der Zentraleinheit verbunden
und angesteuert.
Die Baugruppe kann bis zu 1000m von der Zentraleinheit entferntinstalliert werden.
Menge: 3,000 St

**1.4.1170 Analogeingangsmodul**
Analogeingangsmodul
Erweiterung um 8 Analogeingänge und 2 Digitaleingänge
Menge: 4,000 St

**1.4.1180 Relaisausgangsmodul**
Relaisausgangsmodul
Erweiterung um 10 Relaisausgänge
Menge: 2,000 St

**1.4.1190 GMS O2 für Sauerstoff**
GMS O2 25Vol.% EC4, für Sauerstoff
0-25Vol% - Gasmessfühler Sauerstoff - 4-Jahreszelle
GMS O2, Gasmessfühler mit Elektrochemischem Sensor,
im Polycarbonat-Gehäuse
(LxBxH) 110x80x60mm, Schutzart IP 54 (ausgenommen Gaseinlass), Montage: Decken- oder
Wand, Sinterbronzefilter, Versorgungsspannung 24V/DC +/-6V, Analoges Ausgangssignal 4-
20mA, Anschluss über Federkraftklemme, max. 1,5mm²
Menge: 14,000 St

**1.4.1200 GMS CO2 für Kohlendioxid**
GMS CO2 5Vol.% IR, für Kohlendioxid
0-5Vol% - Gasmessfühler Kohlendioxid
MCS GMS IR, Gasmessfühler mit Infrarot-Sensor, Gasart und Messbereich abhängig vom
verwendeten Sensor, im Polycarbonat-Gehäuse (LxBxH) 110x80x60mm, Schutzart IP 54
(ausgenommen Gaseinlass), Montage: Decken-oder Wand, Sinterbronzefilter,
Versorgungsspannung 24V/DC +/-6V DC, Analoges Ausgangssignal 4-20mA, Anschluss über
Reihenklemme, Anschlussleitung: 2x2x0,8mm
Menge: 6,000 St

**1.4.1210 GMS O2 für Helium**
GMS O2 25Vol.% EC4, für Helium
0-25Vol% - Gasmessfühler Sauerstoff - 4-Jahreszelle
GMS O2, Gasmessfühler mit Elektrochemischem Sensor,
im Polycarbonat-Gehäuse
(LxBxH) 110x80x60mm, Schutzart IP 54 (ausgenommen Gaseinlass), Montage: Decken- oder
Wand, Sinterbronzefilter, Versorgungsspannung 24V/DC +/-6V, Analoges Ausgangssignal 4-
20mA, Anschluss über Federkraftklemme, max. 1,5mm²
Menge: 7,000 St

**1.4.1220 GMS H2 für Wasserstoff**
GMS H2 100%UEG PL, für Wasserstoff
0-100% UEG - Gasmessfühler Wasserstoff
Zolltarifnummer: HS-Code: 9027.1010
MCS GMS PL, Gasmessfühler für Brennbare Gase, Messprinzip: Wärmetönung, Messbereich 0-
100 %UEG, im Polycarbonat-Gehäuse (LxBxH) 110x80x60mm, Schutzart IP 54
(ausgenommen Gaseinlass), Montage: Decken-
oder Wand, Sinterbronzefilter, Temperaturbereich: +5°C...
+40°C, Druckbereich: 900 – 1100 hPa, rel. Feuchte: 15-90% (Kondensation vermeiden),
Analoges Ausgangssignal: 4-20 mA, Betriebsspannung: 24V/DC +/- 6V DC, Anschluss:
Reihenklemme steckbar, Anschlussleitung: 2x2x0,8mm
Menge: 7,000 St

**1.4.1230 GMS C3H8 für Propan**
GMS C3H8 100%UEG PL, für Propan
0-100%UEG - Gasmessfühler Propan
Zolltarifnummer: HS-Code: 9027.1010
MCS GMS PL, Gasmessfühler für Brennbare Gase, Messprinzip: Wärmetönung, Messbereich 0-
100 %UEG, im Polycarbonat-Gehäuse (LxBxH) 110x80x60mm, Schutzart IP 54
(ausgenommen Gaseinlass), Montage: Decken
- oder Wand, Sinterbronzefilter, Temperaturbereich: +5°C...
+40°C, Druckbereich: 900 – 1100 hPa, rel. Feuchte: 15-90% (Kondensation vermeiden),
Analoges Ausgangssignal: 4-20 mA, Betriebsspannung: 24V/DC +/- 6V DC, Anschluss:
Reihenklemme steckbar, Anschlussleitung: 2x2x0,8mm
Menge: 6,000 St

**1.4.1240 Ampel**
Kombinierte Ampel
inkl. Kabelverschraubung
bestehend aus:
Leuchtmelder gelb
Leuchtmelder rot
Summer
Wandbefestigung.
24 Volt DC
Menge: 8,000 St

**1.4.1250 Warnschild**
Warnschild "GASALARM"
Aufschrift: GASALARM-rote Schrift auf weißem Hintergrund,
ca. 245x60 mm Kunststoff
Menge: 8,000 St

**1.4.1260 Ingenieurdienstleistungen**
Ingenieurdienstleistungen
Detailprojektierung der Gaswarntechnik auf Basis
der vorliegenden Planung,
Erstellung von Schalt- und Montageplänen, Kabelzuglisten
Menge: 20,000 h

**1.4.1270 Inbetriebnahme, Übergabe**
*** Pauschalposition
Inbetriebnahmeder Feldgeräte und Zentraleinrichtungen,
Kontrolle der Anschlüsse, Programmierung und Funktionsprüfungder Zentrale und der Zusatzeinrichtungen,
Justage der Gasmessfühler, erstellen eines Prüfprotokolles.
Anfertigen der Revisionsunterlagen, in dreifacher Ausfertigung,
Einweisung und Übergabe an den Nutzer.
Menge: 1,000 psch

**1.4.1280 Installationskabel symmetrisch J-Y(St)Y 2x2x0,8 Bd**
STLB-Bau 2022-04 061
Installationskabel, symmetrisch, DIN VDE 0815 (VDE 0815), J-Y(St)Y, 2 x 2 x 0,8 Bd.
Menge: 2690,000 m
Leistungsbereichkatalog: 061

**1.4.1290 Installationskabel symmetrisch J-Y(St)Y 4x2x0,8 Bd**
STLB-Bau 2022-04 061
Installationskabel, symmetrisch, DIN VDE 0815 (VDE 0815), J-Y(St)Y, 4 x 2 x 0,8 Bd.
Menge: 1670,000 m
Leistungsbereichkatalog: 061

**1.4.1300 Installationskabel symmetrisch J-Y(St)Y 10x2x0,8 Bd**
STLB-Bau 2022-04 061
Installationskabel, symmetrisch, DIN VDE 0815 (VDE 0815), J-Y(St)Y, 10 x 2 x 0,8 Bd.
Menge: 910,000 m
Leistungsbereichkatalog: 061

#### Abschnitt 1.5 Datenübertragungsnetze KG 457

**1.5.10 LWL-Innenkabel Mehrmodenfaser J-DH 2x12G50/125 vorh.Kabelrinne/Kanal**
STLB-Bau 2022-04 061
LWL-Innenkabel DIN VDE V 0888-100-1-1 (VDE V 0888-100-1-1), als Mehrmodenfaser Mehrmodenfaser OM 4, typisch 10 Gbps bis 550 m, J-DH, 2 x 12 G 50/125, Wellenlänge 850 nm, auf vorh. Kabelrinnen oder in offene Kanäle.
Menge: 540,000 m
Leistungsbereichkatalog: 061

**1.5.20 LWL-Innenkabel Mehrmodenfaser J-DH 2x12G50/125 Bügelschellen**
STLB-Bau 2022-04 061
LWL-Innenkabel DIN VDE V 0888-100-1-1 (VDE V 0888-100-1-1), als Mehrmodenfaser Mehrmodenfaser OM 4, typisch 10 Gbps bis 550 m, J-DH, 2 x 12 G 50/125, Wellenlänge 850 nm, mit Bügelschellen.
Menge: 120,000 m
Leistungsbereichkatalog: 061

**1.5.30 LWL-Universalkabel Einmodenfaser U-DQ(ZN)H 2x12E9/125 vorh. Kabelgraben**
LWL-Universalkabel (Außen-/Innenkabel) als Einmodenfaser, Einmodenfaser OS 2, DIN EN 50173-1 (VDE 0800-173-1), metallfrei, unbewehrt, U-DQ(ZN)H, 2 x 12 E 9/125, Wellenlänge 1550 nm, längswasserdicht, in vorh. Kabelgraben mit Warnband.
Menge: 110,000 m
Leistungsbereichkatalog: 061

**1.5.40 LWL-Universalkabel Einmodenfaser U-DQ(ZN)H 2x12E9/125**
STLB-Bau 2022-04 061
LWL-Universalkabel (Außen-/Innenkabel) als Einmodenfaser, Einmodenfaser OS 2, DIN EN 50173-1 (VDE 0800-173-1), metallfrei, unbewehrt, U-DQ(ZN)H, 2 x 12 E 9/125, Wellenlänge 1550 nm, längswasserdicht, mit Bügelschellen.
Menge: 90,000 m
Leistungsbereichkatalog: 061

#### Abschnitt 1.6 Sonstiges KG 459

**1.6.10 Kernbohrung bis 100 mm**
Kernbohrung durch Wände, Decken oder Böden
aus Stahlbeton herstellen einschl. aller notwendigen
Geräte, Gerüste und Betriebsmittel,
Durchmesser 10cm, Wandstärke bis 30 cm
Menge: 4,000 St

**1.6.20 Kernbohrung schräg bis 100 mm**
Kernbohrung als Schrägbohrung durch Wände, Decken
oder Böden aus Stahlbeton herstellen einschl. aller
notwendigen Geräte, Gerüste und Betriebsmittel,
Durchmesser 10cm, Wandstärke bis 30 cm
Menge: 2,000 St

**1.6.30 Kernbohrung bis 200 mm**
Kernbohrung durch Wände, Decken oder Böden
aus Stahlbeton herstellen einschl. aller notwendigen
Geräte, Gerüste und Betriebsmittel,
Durchmesser 20cm, Wandstärke bis 30 cm
Menge: 2,000 St

**1.6.40 Bohrung bis 30 mm**
Bohrung durch Wände, Decken oder Böden
aus Stahlbeton herstellen einschl. aller notwendigen
Geräte, Gerüste und Betriebsmittel,
Durchmesser bis 3cm, Wandstärke bis 30 cm
Menge: 30,000 St

**1.6.50 Herstellen von Schlitzen**
Herstellen von Schlitzen
in Beton
Tiefe bis 20 mm, Breite bis 30 mm
anfallender Schutt wird Eigentum
des AN und ist zu beseitigen.
Menge: 20,000 m

**1.6.60 Herstellen von Schlitzen**
Herstellen von Schlitzen
im Beton
Tiefe bis 30 mm, Breite bis 80 mm
anfallender Schutt wird Eigentum
des AN und ist zu beseitigen.
Menge: 5,000 m

**1.6.70 Herstellen von Schlitzen**
Herstellen von Schlitzen
im Beton
Tiefe bis 30 mm, Breite bis 150 mm
anfallender Schutt wird Eigentum
des AN und ist zu beseitigen.
Menge: 5,000 m

**1.6.80 Rollgerüst**
Rollgerüst bis 7 m für ein halbes Jahr
einschl. erforderlichen Auf- und Abbau,
Versetzen und Absichern unter Berücksichtigung
der gültigen UVV. Diese Position beinhaltet nur Gerüste mit einer Höhe von über 2 m, da entspr. VOB Gerüste bis zu dieser Höhe in die Einheitspreise einzurechnen sind.
Abrechnung monatsweise mit 1/6.
Menge: 1,000 St
Orte: 5

**1.6.90 Bestandsunterlagen**
*** Pauschalposition
Anfertigen von Bestandsunterlagen, die den endgültigen Zustand der angelieferten Anlage nach Montageende darstellt. Bestandteil sind die Bedienungs- und Wartungsanleitungen.
Bestandsunterlagen der Elektrischen Anlagen sowie der Datentechnik entsprechend nachfolgenden Leistungsverzeichnis Bereich.

Die Bestandspläne beinhalten alle, vom Auftraggeber geforderten Anlagenschemata, Grundrisse, Ansichten und Schnitte und haben alle Anlagenteile einschl. der Dimensionen und Vermassungen zum Baukörper zu enthalten.
Bauliche Angaben, die nicht unmittelbar das dargestellte Gewerk betreffen, dürfen nicht eingetragen sein. Die Bestandspläne basieren auf der Werk- und Montageplanung des AN, die zu Beginn der Baumaßnahme erstellt werden und im Bauablauf entsprechend fortgeschrieben werden.

Bestandszeichnungen sind Montageunterlagen, in die auch alle im Rahmen der Ausführung vorgekommenen Änderungen maßstäblich richtig eingetragen worden sind. Bei geringfügigen Abweichungen ist aus Billigkeitsgründen eine Maßänderung ausreichend. Wegen der Übersichtlichkeit und zum Erkennen der Zusammenhänge müssen die Anlagen in sich zusammenhängend dargestellt werden. Wenn diese Forderung mit den Montageplänen alleine nicht zu erfüllen sind, so muss eine Übersichtszeichnung erstellt werden. Wenn optische Verkleinerungen gewählt werden, muss die Ausgangszeichnung mindestens über den Maßstab 1 : 50 verfügen. Die Schriftgröße muss so gewählt werden, dass die Verkleinerungen gutlesbar sind. Der Endmaßstab der Verkleinerung darf nicht kleiner als
1 : 100 sein. Anlagenzeichnungen wie Grundrisse, Ansichten und Schnitte sowie Schemata sind auch als DWG-Dateien  zu erstellen und zu übergeben

Die vorgenannten Pläne sind in folgender Form zu übergeben:

2 Satz auf Datenträger (PDF, DWG, Excel, Word)
3 Satz Papier, in Ordnern
Dabei sind die formellen Vorgaben des Auftraggebers zu beachten, u.a die Vorgaben zur Gliederung und den Zeichnungslayouts.

BEDIENUNGSANWEISUNGEN

Abgestimmt auf die ausgeführten Anlagen.

Gerätebeschreibungen, abgestimmt auf die eingebauten Geräte.

Anlagen- und Funktionsbeschreibungen mit Hinweisen für eine wirtschaftliche Betriebsführung.

Detaillierte Wartungsliste.
Kopie sämtlicher behördlicher Prüfbescheinigungen und Werkstatteste.

Alle Unterlagen sind so zu ordnen, dass der AG mit geringem Aufwand die zur Bedienung und Wartung der Anlagen erforderlichen Arbeitendisponieren kann.

ERSATZTEILLISTEN

Alle dem Verschleiß oder Bruch unterliegenden Anlagenteile werden tabellarisch aufgeführt.

Zu den Ersatzteilen gehören nicht nur kompl. Einheiten, sondern auch Einzelteile, die der Hersteller nach Zweckmäßigkeit angibt.

Die Ersatzteilliste enthält für alle Teile:
Hersteller (Hauptwerk), Auslieferungslager und Kundendienststützpunkt mit Anschrift und Telefon- Nummer, Typ/Fabrikat-Nummer, Größe/Leistung und sonst. Bestelldaten.

STÜCKLISTE

In der Gerätestückliste werden sämtliche Geräte und Einbauteile, einschl. Montagematerial mit vollständiger Typenangabe des Geräteherstellers, geordnet nach Anlagen, fortlaufender Nummerierung und zugehörigen Grobzeichnen aufgeführt.

LEISTUNGSMESSUNGEN

Leistungsmessungen sind vorgeschrieben und gehören zu den Leistungen des AN für eine ordnungsgemäße Feststellung und Funktion der Anlagen. Sie sind vor der Abnahme durchzuführen und in dreifacher Ausfertigung mit Messprotokollen zu dokumentieren.

Die Leistungsmessungen sind dem AG und dessen Beauftragten vor Beginn anzumelden, so dass sie gemeinsam durchgeführt werden können.

ANLAGENBESCHRIFTUNGEN

Die Anlagennummerierung und -strukturen hat nach den Vorgaben des Nutzers zu erfolgen.

Die Bestandspläne sind dreifach farbig gefaltet im Ordner und zweimal auf Datenträger zu liefern. Die Ordnerfarbe ist mit dem AG abzustimmen. Die Unterlagen sind mit der schriftlichen Beantragung zur Abnahme der Anlage vorzulegen. Komplett herstellen und liefern.

Die Revisions- und Bestandsunterlagen sind 14 Tage vor Abnahme der Leistungen zu übergeben.
Menge: 1,000 psch

**1.6.100 BIM- Modell**
*** Pauschalposition
Zusätzlich zu den zuvor beschriebenen Bestandsunterlagen ist ein 3D- BIM- Modell zu erstellen und als IFC- Datei zu übergeben. Basis für dieses Modell ist das Planungs- BIM- Modell der Ausführungsplanung (LoD400) in dem alle Installationen mit Attributen versehen sind. Der AN erhält die IFC- Datei vom Ingenieurbüro. Dieses Modell ist entsprechend den Änderungen in der Ausführungsphase anzupassen und herstellerspezifische Attribute sind zu ergänzen. Dieses Modell ist für den Betreiber geeignet und enthält aller Angaben, die zum betreiben des Gebäudes erforderlich sind.
BIM- Modell der Schwachstromtechnischen Anlagen.
Falls der AN nicht über ein BIM- fähiges Programm verfügt, so muss der AN einen NU beauftragen, der diese Leistung für ihn übernimmt.
Menge: 1,000 psch

**1.6.110 Sachverständigenabnahme BMA**
*** Pauschalposition
Sachverständigenabnahme der Brandmeldeanlage durch einen zugelassenen Prüfsachverständigen, gemäß Landesbauordnung, für alle beschrieben Anlagenteile der Brandmeldeanlage im Abschnitt Gefahrenmeld- und Alarmanlagen, sowie die zugehörigen Kabelanlage einschließlich deren Verlegesysteme.
Die Abnahme erfolgt durch einen zugelassenen Prüfsachverständigen. Die Bestellung und Bezahlung des
Sachverständigen erfolgt durch den AN.
Einzukalkulieren sind zwei Begehungen mit dem Prüfsachverständigen in der Bauphase.
Mitwirkung des AN bei der Sachverständigenabnahme gemäß Landesbauordnung, mit Personal, Vorbereitung, erforderliche Hilfsmittel, Übergabe erforderlicher Pläne und Unterlagen an den Prüfsachverständigen.
Protokollierung der Sachverständigenabnahme.
Menge: 1,000 psch

**1.6.120 Sachkundigenabnahme NRA**
*** Pauschalposition
Sachkundigenabnahme der Rauchabzugsanlagen durch einen Sachkundgen, gemäß Landesbauordnung, für alle beschrieben Anlagenteile der Rauchabzugsanlagen im Abschnitt Gefahrenmeld- und Alarmanlagen, sowie die zugehörigen Kabelanlage einschließlich deren Verlegesysteme.
Die Abnahme erfolgt durch einen Sachkundigen. Die Bestellung und Bezahlung des Sachkundigen erfolgt durch den AN.
Mitwirkung des AN bei der Sachkundigenabnahme gemäß Landesbauordnung, mit Personal, Vorbereitung, erforderliche Hilfsmittel, Übergabe erforderlicher Pläne und Unterlagen an den Sachkundigen. Protokollierung der Sachkundigenabnahme.
Menge: 1,000 psch

**1.6.130 Sachkundigenabnahme GWA**
*** Pauschalposition
Sachkundigenabnahme der Gaswarnanlagen durch einen Sachkundgen, gemäß Landesbauordnung, für alle beschrieben Anlagenteile der Gaswarnanlagen im Abschnitt Gefahrenmeld- und Alarmanlagen, sowie die zugehörigen Kabelanlage einschließlich deren Verlegesysteme.
Die Abnahme erfolgt durch einen Sachkundigen. Die Bestellung und Bezahlung des Sachkundigen erfolgt durch den AN.
Mitwirkung des AN bei der Sachkundigenabnahme gemäß Landesbauordnung, mit Personal, Vorbereitung, erforderliche Hilfsmittel, Übergabe erforderlicher Pläne und Unterlagen an den Sachkundigen. Protokollierung der Sachkundigenabnahme.
Menge: 1,000 psch

**1.6.140 Übergabe an den Nutzer**
*** Pauschalposition
Übergabe der schwachstromtechnischen Anlagen an den Nutzer einschl. der zu protokollierenden Einweisung der Nutzer in die einzelnen Anlagen
Menge: 1,000 psch

*Hinweis: Stundenlohnarbeiten*
Stundenlohnarbeit, Abfrageposition.
Die Position gilt als gesperrt und wird nur nach
schriftlicher Genehmigung der Objekt-/Fachbauleitung freigegeben.

Der Auftragnehmer hat über genehmigte
Stundenlohnarbeiten arbeitstäglich Stundenlohnzettel in
zweifacher Ausfertigung bei der Bauleitung einzureichen
und sich von dieser bestätigen zu lassen.

Stundenzettel gelten erst mit Unterschriftsleistung des
AG bzw. seiner beauftragten Bauleitung als anerkannt.

Die Stundenlohnzettel müssen enthalten:

-  das Datum
-  die Bezeichnung der Baustelle
-  die genaue Bezeichnung des Ausführungsortes
  innerhalb der Baustelle
-  die Art der Leistung
-  die Namen der Arbeitskräfte
-  deren Berufs-, Lohn- oder Gehaltsgruppe
-  die geleisteten Arbeitsstunden je Arbeitskraft, ggf.
Aufgliederung nach Mehr-, Nacht-, Sonntags- und
Feiertagsarbeit sowie in dem Verrechnungssatz nicht
enthaltenen Erschwernissen und die Gerätekenngrößen.

Es dürfen keine höherqualifizierten Arbeitskräfte in
Rechnung gestellt werden, als dies für die Art der
Arbeiten erforderlich ist.

Der im Angebot angegebene Stundenlohn umfasst alle
Kosten, auch Auslösung, Fahrtkosten und dergleichen,
ebenso Wagnis und Gewinn.

**1.6.150 Monteur**
Menge: 20,000 Std

**1.6.160 Helfer**
Menge: 10,000 Std

### Bereich 2 Technisches Monitoring KG 450

#### Abschnitt 2.1 Funktionsprüfungen inkl. Einrgulierung KG 450

*Hinweis: Hinweis Funktionsprüfungen inl. Einrgulierung*
Hinweis Funktionsprüfungen inkl. Einregulierung

**2.1.10 Durchführung der Funktionsprüfungen inkl. Einregulierung**
Es ist zu prüfen und durch Protokollierung zu bestätigen, dass die Anlagen in der Lage sind, die geforderten Funktionen zu erreichen. Die korrekte Funktion von sicherheitstechnischen Bauteilen ist zu prüfen und nachzuweisen.
Die Funktionsprüfung wird nur isoliert auf die jeweilige technische Anlage bezogen, sofern dies möglich ist, durchgeführt. Technische Anlagen, welchen Medien wie bspw. Strom und Wasser zuführen sind, sind von dieser Regelung unberührt.
Im Rahmen der Funktionsprüfung ist eine Leistungsprüfung umzusetzen. Die Leistungsprüfung wird durchgeführt, um nachzuweisen, dass die für eine bestimmte Eigenschaft der TGA-Anlage geforderte Werte in Bezug auf dessen festgelegte Leistung während der Anwendung und danach im Gebrauch zunächst kurzfristig eingehalten bzw. erreicht wird.
Im Rahmen der Einregulierung sind alle Bauteile, alle Anlagenteile und die gesamte Anlage vom AN auf die geplanten und geforderten Sollwerte einzustellen. Alle Einstellwerte sind zu protokollieren. Die geforderten Leistungsdaten - insbesondere. Massenströme, Volumenströme, Drücke, Temperaturen, Medienqualitäten, elektrische Spannungen und Stromstärken, Schaltzeiten, Regelparameter etc.  sind zu prüfen, einzustellen, zu messen und zu protokollieren. Sollten die maximalen Zustands- bzw. Störgrößen wie Außenluftzustand o. ä. nicht vorhanden sein, sind die Messungen zum nächstmöglichen Zeitpunkt zu vervollständigen. Bei Anlagen, die mit anderen Anlagen in Verbindung stehen und die sich gegenseitig beeinflussen, sind diese Einregulierungen zum passenden Zeitpunkt anlagenübergreifend und gemeinsam durchzuführen.
Die durchgeführten Arbeiten sind zu dokumentieren und dem AG zum Ende der Einregulierung zu übergeben.
Es ist der Preis in €/ Stck. anzugeben, wobei 1 Stck. Funktionsprüfung der Anwesenheit von einer befähigten Person für 8h zur Leistungserbringung vor Ort entspricht.
Einschließlich Kosten für An- und Abfahrt.
Menge: 1,000 St

#### Abschnitt 2.2 Probebetrieb KG 450

*Hinweis: Hinweis Probebetrieb*
Probebetriebe sind Teil der Funktionsprüfung technischer Anlagen. Sie umfassen den zeitlich begrenzten Betrieb einzelner Anlagen im übergreifenden Zusammenwirken mit verbundenen Anlagen ohne korrigierenden händischen Eingriff in den Betrieb der Anlagen. Es können während eines Probebetriebs definierte Situationen erzeugt werden, um entsprechende Anlagenfunktionen im Probebetrieb zu prüfen.

**2.2.10 Durchführung Probebetrieb**
Der Auftragnehmer hat die planungskonformen Funktionen der Anlage und deren Zusammenwirken mit verbundenen Anlagen in Probebetrieben nachzuweisen. Der Nachweis erfolgt auf Basis der übergebenen Betriebsdaten und ist Voraussetzung für die Abnahme der Werkleistung.
Folgende Leistungen beinhaltet der Probebetrieb:
- Die Abstimmung der Probebetriebs-Abläufe mit den vom Auftraggeber benannten Verantwortlichen, insbesondere
die Termine,
die Teilnehmer,
die Voraussetzungen,
die Datenerfassung und -übergabe gem. Monitoring-Konzept,
die einzustellenden Sollwerte und Parameter gem. Anlagenliste sowie
die einzustellenden Situationen während des Probebetriebs.
- Die Betriebsbereitschaft Betriebsbereitschaft aller für den Betrieb der Anlage notwendigen weiteren (verbundenen) Anlagen, einschließlich der Automations- und Managementebene der GA.
- Mitteilung Mitteilung an den Bauherrn, dass alle Voraussetzungen für den Probebetrieb erfüllt sind, mit Terminvorschlag.
- Bestätigung Bestätigung des Bauherrn zur Durchführung des Probebetriebs.
- Betrieb Betrieb der Anlage über einen Zeitraum von mind. einer Woche,
- Durchführung Durchführung von Ortsterminen während des Probebetriebs zur Veränderung von Sollwerten, Parametern oder Zeitprogrammen oder sonstigen Anlagenparametern gem. Vorgabe des Monitoring-Konzepts (s. Kapitel Last und Betriebsszenarien)

Während Während des Probebetriebs muss die Anlage im Automatikbetrieb betrieben werden, wenn dieser in der Planung vorgesehen ist. Handeingriffe  mit Ausnahme der geforderten Veränderungen wie z. B. der Anpassung von Sollwerten und Zeitprogrammen auf der Managementbedienebene  führen zum Abbruch des Probebetriebs.
Speicherung Speicherung der geforderten Betriebsdaten während des Probebetriebs.
Übergabe Übergabe der gespeicherten Betriebsdaten an den Bauherrn nach Abschluss des Probebetriebs innerhalb von 24 Stunden.
Sind anlagenübergreifende Funktionen vorgesehen, so sollten die Probebetriebe der betroffenen Anlagen zeitgleich gemeinsam durchgeführt werden, um das Zusammenwirken feststellen zu können.
Kann in einem Probebetrieb die Erreichung der Zielwerte nicht nachgewiesen werden, ist der Probebetrieb entsprechend dieser Position zu wiederholen. Die Kosten der Wiederholung trägt der Errichter. Es ist der Preis in €/ Stck. anzugeben, wobei 1 Stck. Probetrieb der Anwesenheit von einer befähigten Person für 8h zur Leistungserbringung vor Ort entspricht.
Einschließlich Kosten für An- und Abfahrt.
Menge: 1,000 St

#### Abschnitt 2.3 Einweisungen und Schulungen KG 450

*Hinweis: Hinweis Einweissungen und Schulungen*
Zum Ende der erfolgreichen Funktions- und Leistungstests hat eine Einweisung der Anlagenbetreiber und/ oder Nutzer zu erfolgen

**2.3.10 Durchführung der Einweisungen und Schulungen**
Der Auftragnehmer hat das Bedienungspersonal des Auftraggebers und/ oder Betreibers indie Bedienung der technischen Anlagen eizuweisen. Alle Termine für die Einweisung sind rechtzeitig mit dem Auftraggeber abzustimmen.
Die eingewiesenen Personen sind im Protokoll aufzuführen und Ihre Teilnahme ist mittels Unterschrift zu bestätigen.
Die Einweisung hat vor der VOB Abnahme zu erfolgen.
Zur Einweisung sind Betriebsanleitungen in zweifacher Ausfertigung abzugeben. Hierbei sind die Anleitungen oder Anweisungen so abzufassen, dass auch, sofern zulässig, für nicht fachkundiges Bedienungspersonal die einwandfreie Bedienung und Wartung möglich ist.
Es ist der Preis in €/ Stck. anzugeben, wobei 1 Stck. Funktions- und Leistungstest der Anwesenheit von einer befähigten Person für 8h zur Leistungserbringung vor Ort entspricht.
Einschließlich Kosten für An- und Abfahrt.
Menge: 1,000 St
